# Regard de passage, préfabriqué en béton, de dimensions intérieures 40x40x50 cm, sur dallage en béton massif, en incluant l'excavation mécanique et le remblayage de l'arrière

- Propriété du fichier: CYPE INGENIEROS, S.A.
- Format: FIEBDC-3/2002
- Devise: EUR
- Coûts indirects: 3.00 %
- Frais généraux: 13.00 %
- Bénéfice: 6.00 %
- TVA: 20.00 %

## A VRD et aménagements extérieurs

### AA Assainissement

#### AAB Regards de branchement

**AAB020** U Regard de passage, préfabriqué en béton, de dimensions intérieures 40x40x50 cm, sur dallage en béton massif, en incluant l'excavation mécanique et le remblayage de l'arrière.
Fourniture et montage de regard de passage enterré, préfabriqué en béton, de dimensions intérieures 40x40x50 cm, sur dallage en béton massif C20/25 (X0(F); D20; S2; Cl 1,0) de 15 cm d'épaisseur, avec cadre et tampon préfabriqués en béton armé et fermeture hermétique au passage des odeurs méphitiques. Comprend excavation mécanique et remblayage de l'arrière avec un matériau granulaire, les connexions des conduites et les arrêts. Totalement monté, connecté et testé.
Inclut: Implantation du regard. Excavation avec des moyens mécaniques. Suppression des terres lâches du fond de l'excavation. Coulage et compactage du béton pour la réalisation du dallage. Colocación de la arqueta prefabricada. Réalisation de trous pour la connexion des tubes. Raccord des collecteurs au regard. Mise en place du couvercle et des accessoires. Remblayage de l'arrière. Suppression des restes, nettoyage final et retrait des décombres. Charge des décombres dans le camion ou la benne.
Critère de métré de projet: Nombre d'unités prévues, selon documentation graphique du Projet.
Critère de mesure de l'ouvrage: On mesurera le nombre d'unités réellement exécutées selon les spécifications du Projet.

| Code | U | Désignation | Quantité | Prix | Montant |
|---|---|---|---|---|---|
| mt10hmf030p | m³ | Béton massif C20/25 (X0(F); D20; S2; Cl 1,0), prêt à l'emploi, selon NF EN 206-1. (matériau) | 0.074 | 105.50 | 7.81 |
| mt11arh010b | U | Regard avec fond, à tampon amovible, préfabriqué en béton fck=25 MPa, de 40x40x50 cm de mesures intérieures, pour assainissement. (matériau) | 1.000 | 36.44 | 36.44 |
| mt11arh020b | U | Cadre et tampon préfabriqués en béton armé fck=25 MPa, pour des regards d'assainissement de 40x40 cm, épaisseur du tampon 4 cm. (matériau) | 1.000 | 12.43 | 12.43 |
| mt01arr010a | t | Grave de carrière, de 19 à 25 mm de diamètre. (matériau) | 0.685 | 7.23 | 4.95 |
| mq01ret020b | h | Rétro chargeuse sur pneus, de 70 kW. (matériel) | 0.049 | 36.52 | 1.79 |
| au00auh040 |  | Vibreur de béton, électrique. | 1.000 | 0.00 | 0.00 |
| mo020 | h | Compagnon professionnel III/CP2 construction. (main-d'œuvre) | 0.572 | 24.11 | 13.79 |
| mo113 | h | Ouvrier d'exécution I/OE1 construction. (main-d'œuvre) | 0.449 | 20.14 | 9.04 |
| % | % | Coûts directs complémentaires | 2 % | 86.25 | 1.73 |
|  |  | Coûts directs |  |  | 87.98 |
