# Regard de passage, préfabriqué en béton, de dimensions intérieures 50x50x50 cm, sur dallage en béton massif

- Propriété du fichier: CYPE INGENIEROS, S.A.
- Format: FIEBDC-3/2002
- Devise: EUR
- Coûts indirects: 3.00 %
- Frais généraux: 13.00 %
- Bénéfice: 6.00 %
- TVA: 20.00 %

## A VRD et aménagements extérieurs

### AA Assainissement

#### AAB Regards de branchement

**AAB020** U Regard de passage, préfabriqué en béton, de dimensions intérieures 50x50x50 cm, sur dallage en béton massif.
Fourniture et montage de regard de passage enterré, préfabriqué en béton, de dimensions intérieures 50x50x50 cm, sur dallage en béton massif C20/25 (X0(F); D20; S2; Cl 1,0) de 15 cm d'épaisseur, avec cadre et tampon préfabriqués en béton armé et fermeture hermétique au passage des odeurs méphitiques. Comprend les connexions des conduites et les arrêts. Totalement monté, connecté et testé sans inclure l'excavation ni le remblayage de l'arrière.
Inclut: Implantation du regard. Suppression des terres lâches du fond de l'excavation. Coulage et compactage du béton pour la réalisation du dallage. Colocación de la arqueta prefabricada. Réalisation de trous pour la connexion des tubes. Raccord des collecteurs au regard. Mise en place du couvercle et des accessoires. Suppression des restes, nettoyage final et retrait des décombres. Charge des décombres dans le camion ou la benne.
Critère de métré de projet: Nombre d'unités prévues, selon documentation graphique du Projet.
Critère de mesure de l'ouvrage: On mesurera le nombre d'unités réellement exécutées selon les spécifications du Projet.

| Code | U | Désignation | Quantité | Prix | Montant |
|---|---|---|---|---|---|
| mt10hmf030p | m³ | Béton massif C20/25 (X0(F); D20; S2; Cl 1,0), prêt à l'emploi, selon NF EN 206-1. (matériau) | 0.096 | 105.50 | 10.13 |
| mt11arh010c | U | Regard avec fond, à tampon amovible, préfabriqué en béton fck=25 MPa, de 50x50x50 cm de mesures intérieures, pour assainissement. (matériau) | 1.000 | 57.80 | 57.80 |
| mt11arh020c | U | Cadre et tampon préfabriqués en béton armé fck=25 MPa, pour des regards d'assainissement de 50x50 cm, épaisseur du tampon 6 cm. (matériau) | 1.000 | 22.04 | 22.04 |
| au00auh040 |  | Vibreur de béton, électrique. | 1.000 | 0.00 | 0.00 |
| mo020 | h | Compagnon professionnel III/CP2 construction. (main-d'œuvre) | 0.629 | 24.11 | 15.17 |
| mo113 | h | Ouvrier d'exécution I/OE1 construction. (main-d'œuvre) | 0.463 | 20.14 | 9.32 |
| % | % | Coûts directs complémentaires | 2 % | 114.46 | 2.29 |
|  |  | Coûts directs |  |  | 116.75 |
