# Peinture acrylique à l'eau dans les sols de pistes de tennis

- Propriété du fichier: CYPE INGENIEROS, S.A.
- Format: FIEBDC-3/2002
- Devise: EUR
- Coûts indirects: 3.00 %
- Frais généraux: 13.00 %
- Bénéfice: 6.00 %
- TVA: 20.00 %

## A VRD et aménagements extérieurs

### AF Pistes sportives

#### AFP Peintures

**AFP030** m² Peinture acrylique à l'eau dans les sols de pistes de tennis, couche de fond avec une peinture plastique, finition satinée, à base de résines acryliques pures émulsionnée dans l'eau, diluée dans 10% à 20% d'eau, et deux couches de finition avec le même produit non dilué (rendement: 0,125 l/m² par couche).
Réalisation dans des pistes de tennis d'une couche de finition avec peinture à l'eau, via l'application d'une couche de fond avec peinture plastique, finition satinée, à base de résines acryliques pures émulsionnée dans l'eau, couleur blanche, flexible, dure, résistante à l'eau et aux intempéries, diluée dans 10% à 20% d'eau, appliquée de préférence au pinceau pour faciliter la pénétration, et deux couches de finition avec le même produit non dilué (rendement: 0,125 l/m² par couche). Comprend la préparation de la couche de base et le nettoyage.
Inclut: Préparation et nettoyage de la surface support. Application de la couche de fond. Application de deux couches de finition.
Critère de métré de projet: Surface mesurée selon documentation graphique du Projet, avec le même critère que le support base.
Critère de mesure de l'ouvrage: On mesurera la surface réellement exécutée selon les spécifications du Projet, avec le même critère que le support de base.

| Code | U | Désignation | Quantité | Prix | Montant |
|---|---|---|---|---|---|
| mt27pdj010a | l | Peinture plastique, finition satinée, à base de résines acryliques pures émulsionnée dans l'eau, couleur blanche, flexible, dure, résistante à l'eau et aux intempéries, appliquée à la brosse, au rouleau ou au pistolet, diluée avec un 10% à 20% d'eau. (matériau) | 0.106 | 12.28 | 1.30 |
| mt27pdj010b | l | Peinture plastique, finition satinée, à base de résines acryliques pures émulsionnée dans l'eau, couleur blanche, flexible, dure, résistante à l'eau et aux intempéries, appliquée à la brosse, au rouleau ou au pistolet, non diluée. (matériau) | 0.250 | 12.28 | 3.07 |
| op00tal020 |  | Malaxeur éléctrique. | 1.000 | 0.00 | 0.00 |
| mo038 | h | Compagnon professionnel III/CP2 peintre. (main-d'œuvre) | 0.166 | 24.11 | 4.00 |
| mo076 | h | Ouvrier professionnel II/OP peintre. (main-d'œuvre) | 0.166 | 21.40 | 3.55 |
| % | % | Coûts directs complémentaires | 2 % | 11.92 | 0.24 |
|  |  | Coûts directs |  |  | 12.16 |
