# Complément du système de revêtement extérieur CIVIS'AGORA "TAU CERÁMICA"

- Propriété du fichier: CYPE INGENIEROS, S.A.
- Format: FIEBDC-3/2002
- Devise: EUR
- Coûts indirects: 3.00 %
- Frais généraux: 13.00 %
- Bénéfice: 6.00 %
- TVA: 20.00 %

## A VRD et aménagements extérieurs

### AS Revêtement de sols extérieurs

#### ASL Pavés et dalles

**ASL070** U Complément du système de revêtement extérieur CIVIS'AGORA "TAU CERÁMICA", pour bateau piéton ergonomique, constitué de 18 m² de dalles de grès porcelainé série CIVIS'AGORA, modèle Trace Signal BT, le tout placé avec adhésif cémenteux amélioré, C2 TE S1, avec glissement réduit et temps ouvert augmenté T200 Flex-Porcelánico "TAU CERÁMICA", jointoyé avec du mortier technique coloré, C G2, Line-Fix "TAU CERÁMICA", pour jointoiement des carreaux céramiques, avec des joints compris entre 3 et 15 mm et nettoyage final avec un nettoyant chimique Desin-Cer "TAU CERÁMICA".
Fourniture et mise en place d'un complément du système de revêtement extérieur CIVIS'AGORA "TAU CERÁMICA", pour bateau piéton ergonomique, constitué de 18 m² de dalles de grès porcelainé série CIVIS'AGORA, modèle Trace Signal BT, le tout placé avec adhésif cémenteux amélioré, C2 TE S1, avec glissement réduit et temps ouvert augmenté T200 Flex-Porcelánico "TAU CERÁMICA", jointoyé avec du mortier technique coloré, C G2, Line-Fix "TAU CERÁMICA", pour jointoiement des carreaux céramiques, avec des joints compris entre 3 et 15 mm et nettoyage final avec un nettoyant chimique Desin-Cer "TAU CERÁMICA".
Inclut: Mise en place des pièces avec un adhésif cémenteux. Jointoiement. Nettoyage final.
Critère de métré de projet: Nombre d'unités prévues, selon documentation graphique du Projet.
Critère de mesure de l'ouvrage: On mesurera le nombre d'unités réellement mises en place selon les spécifications du Projet.

| Code | U | Désignation | Quantité | Prix | Montant |
|---|---|---|---|---|---|
| mt18bct010wt | m² | Dalle céramique en grès porcelainé, série CIVIS'AGORA, modèle Trace BT "TAU CERÁMICA", avec coefficient d'absorption d'eau E<5%, groupe BIa, de 40x40 cm, 15 mm d'épaisseur, et couleur blanc, avec finition en relief Toe Clearance qui garantit la conception adaptée pour fonctionner sans modifier le patron de fonctionnement normal et conception structurale Strongrib, au verso de la dalle, qui lui confère une grande résistance mécanique; charge de rupture supérieure à 5 kN, selon NF EN ISO 10545-4; résistance au glissement supérieur à 45 selon ENV 12633; résistant aux gelées; résistant aux agents chimiques, selon NF EN ISO 10545-13; résistant aux tâches, selon NF EN ISO 10545-14. (matériau) | 18.000 | 38.45 | 692.10 |
| mt09mtc010j | kg | Adhésif cémenteux amélioré, C2 TE S1, avec glissement réduit et temps ouvert augmenté T200 Flex-Porcelánico, selon NF EN 12004, "TAU CERÁMICA", pour la mise en place en couche fine de revêtements en matériau céramique en intérieur et en extérieur, constitué de ciments à haute résistance, granulats sélectionnés et contenu élevé en résines synthétiques. (matériau) | 108.480 | 0.51 | 55.32 |
| mt09mtc020e | kg | Mortier technique coloré, C G2, Line-Fix "TAU CERÁMICA", pour jointoiement des carreaux céramiques, avec des joints compris entre 3 et 15 mm, selon NF EN 12004, "TAU CERÁMICA". (matériau) | 45.200 | 1.03 | 46.56 |
| mt09mtc100 | l | Nettoyant chimique Desin-Cer Ext "TAU CERÁMICA", désincrustant de restes de ciment sur n'importe qu'elle surface. (matériau) | 1.808 | 1.09 | 1.97 |
| op00sie030 |  | Scie à disque de diamant, pour table de travail, à coupe humide. | 1.000 | 0.00 | 0.00 |
| mo023 | h | Compagnon professionnel III/CP2 carreleur en revêtements de sols. (main-d'œuvre) | 7.217 | 24.11 | 174.00 |
| mo061 | h | Ouvrier professionnel II/OP carreleur en revêtements de sols. (main-d'œuvre) | 7.217 | 21.40 | 154.44 |
| % | % | Coûts directs complémentaires | 2 % | 1124.39 | 22.49 |
|  |  | Coûts directs |  |  | 1146.88 |
