# Ratissage du terrain lâche, pour donner le profil de finition, avec des moyens manuels, via râteau

- Propriété du fichier: CYPE INGENIEROS, S.A.
- Format: FIEBDC-3/2002
- Devise: EUR
- Coûts indirects: 3.00 %
- Frais généraux: 13.00 %
- Bénéfice: 6.00 %
- TVA: 20.00 %

## A VRD et aménagements extérieurs

### AV Espaces verts et mobilier urbain

#### AVP Préparation du terrain

**AVP040** m² Ratissage du terrain lâche, pour donner le profil de finition, avec des moyens manuels, via râteau.
Ratissage du terrain lâche, pour donner le profil de finition, avec des moyens manuels, via râteau.
Inclut: Labourage du terrain. Signalisation et protection du terrain.
Critère pour le métré: Surface mesurée en projection horizontale, selon documentation graphique du Projet.
Critère pour le mémoire: On mesurera, en projection horizontale, la surface réellement exécutée selon les spécifications du Projet.

| Code | U | Désignation | Quantité | Prix | Montant |
|---|---|---|---|---|---|
| mo086 | h | Ouvrier professionnel II/OP jardinier. (main-d'œuvre) | 0.044 | 22.65 | 1.00 |
| % | % | Frais de chantier des unités d'ouvrage | 2 % | 1.00 | 0.02 |
|  |  | Coûts directs |  |  | 1.02 |
