# Transport des terres avec benne

- Propriété du fichier: CYPE INGENIEROS, S.A.
- Format: FIEBDC-3/2002
- Devise: EUR
- Coûts indirects: 3.00 %
- Frais généraux: 13.00 %
- Bénéfice: 6.00 %
- TVA: 20.00 %

## D Gestion de déchets

### DN Non dangereux

#### DNA Transport des terres

**DNA010** U Transport des terres avec benne.
Transport des terres avec benne de 7 m³, à la décharge spécifiée. Comprend le service de remise, de location et de récupération de la benne sur le site.
Inclut: Chargement de la benne sur le camion. Transport des déchets de construction à la décharge spécifiée.
Critère pour le métré: Nombre d'unités prévues, selon documentation graphique du Projet.
Critère pour le mémoire: On mesurera le nombre d'unités réellement transportées selon les spécifications du Projet.

| Code | U | Désignation | Quantité | Prix | Montant |
|---|---|---|---|---|---|
| mq04res010apa | U | Charge et échange de container de 7 m³, pour la collecte de terres, placé sur chantier à pied de charge, y compris le service de remise et la location. (matériel) | 1.159 | 97.58 | 113.10 |
| % | % | Frais de chantier des unités d'ouvrage | 2 % | 113.10 | 2.26 |
|  |  | Coûts directs |  |  | 115.36 |
