# Préparation d'une surface en béton par piquage mécanique avec un marteau piqueur jusqu'à atteindre une profondeur de 60 mm, en supprimant les parties fragiles

- Propriété du fichier: CYPE INGENIEROS, S.A.
- Format: FIEBDC-3/2002
- Devise: EUR
- Coûts indirects: 3.00 %
- Frais généraux: 13.00 %
- Bénéfice: 6.00 %
- TVA: 20.00 %

## E Enveloppe et finition extérieure

### EA Nettoyage, préparation et réparation

#### EAP Préparation

**EAP030** m² Préparation d'une surface en béton par piquage mécanique avec un marteau piqueur jusqu'à atteindre une profondeur de 60 mm, en supprimant les parties fragiles.
Préparation d'une surface en béton par piquage mécanique avec un marteau piqueur jusqu'à atteindre une profondeur de 60 mm, en supprimant les parties fragiles.
Inclut: Piquage mécanique avec un marteau piqueur. Nettoyage de la surface support. Retrait et entassement des restes générés. Chargement des restes générés dans le camion ou la benne.
Critère de métré de projet: Surface mesurée selon documentation graphique du Projet.
Critère de mesure de l'ouvrage: On mesurera la surface réellement exécutée selon les spécifications du Projet.

| Code | U | Désignation | Quantité | Prix | Montant |
|---|---|---|---|---|---|
| mq05mai040 | h | Marteau électrique. (matériel) | 1.285 | 2.80 | 3.60 |
| mq08gel010k | h | Groupe électrogène insonorisé, triphasé, de 45 kVA de puissance. (matériel) | 1.290 | 4.81 | 6.20 |
| mo112 | h | Ouvrier d'exécution I/OE2 construction. (main-d'œuvre) | 1.220 | 21.29 | 25.97 |
| mo113 | h | Ouvrier d'exécution I/OE1 construction. (main-d'œuvre) | 1.220 | 20.57 | 25.10 |
| % | % | Coûts directs complémentaires | 2 % | 60.87 | 1.22 |
|  |  | Coûts directs |  |  | 62.09 |
