# Bardage de parements allant jusqu'à 3 m de hauteur, avec pièces irrégulières de quartzite, d'entre 2 et 3 cm d'épaisseur, pose avec du mortier de ciment M-7,5

- Propriété du fichier: CYPE INGENIEROS, S.A.
- Format: FIEBDC-3/2002
- Devise: EUR
- Coûts indirects: 3.00 %
- Frais généraux: 13.00 %
- Bénéfice: 6.00 %
- TVA: 20.00 %

## E Enveloppe et finition extérieure

### EB Revêtements et bardages de parement

#### EBI Bardages non ventilés en pierre naturelle

**EBI070** m² Bardage de parements allant jusqu'à 3 m de hauteur, avec pièces irrégulières de quartzite, d'entre 2 et 3 cm d'épaisseur, pose avec du mortier de ciment M-7,5.
Bardage sur parement vertical, allant jusqu'à 3 m de hauteur, avec pièces irrégulières de quartzite, d'entre 2 et 3 cm d'épaisseur, finition naturelle, pose avec du mortier de ciment M-7,5 et jointoyées avec le même matériau. Comprend la préparation préalable des pierres et du parement support et le nettoyage final.
Inclut: Préparation de la surface support. Préparation des pièces. Mise en place des pièces. Jointoiement. Nettoyage.
Critère pour le métré: Surface mesurée selon documentation graphique du Projet, en déduisant les ouvertures de surface supérieure à 1 m², en ajoutant en échange la surface de la partie intérieure de l'ouverture, correspondant au développement des jambages et des linteaux.
Critère pour le mémoire: On mesurera la surface réellement exécutée selon les spécifications du Projet, en déduisant les ouvertures de surface supérieure à 1 m², en ajoutant en échange la surface de la partie intérieure du vide, correspondant au développement des jambages et des linteaux.

| Code | U | Désignation | Quantité | Prix | Montant |
|---|---|---|---|---|---|
| mt19cir010e | m² | Pièces irrégulières de quartzite, d'entre 2 et 3 cm d'épaisseur, finition naturelle. (matériau) | 1.000 | 26.45 | 26.45 |
| mt09mor010d | m³ | Mortier de ciment CEM II/B-P 32,5 N type M-7,5, confectionné sur site avec 300 kg/m³ de ciment et une proportion en volume 1/5. (matériau) | 0.030 | 122.30 | 3.67 |
| op00sie030 |  | Scie à disque de diamant, pour table de travail, à coupe humide. | 1.000 | 0.00 | 0.00 |
| op00tal010 |  | Perceuse. | 1.000 | 0.00 | 0.00 |
| mo022 | h | Compagnon professionnel III/CP2 poseur de pierre naturelle. (main-d'œuvre) | 1.422 | 25.52 | 36.29 |
| mo060 | h | Ouvrier professionnel II/OP poseur de pierre naturelle. (main-d'œuvre) | 1.422 | 22.65 | 32.21 |
| % | % | Frais de chantier des unités d'ouvrage | 2 % | 98.62 | 1.97 |
|  |  | Coûts directs |  |  | 100.59 |
