# Nappe désolidarisante à excroissances en polyéthylène, de 1 m de largeur et 3 mm d'épaisseur, pour désolidarisation sous sol céramique ou en pierre naturelle (non compris dans ce prix)

- Propriété du fichier: CYPE INGENIEROS, S.A.
- Format: FIEBDC-3/2002
- Devise: EUR
- Coûts indirects: 3.00 %
- Frais généraux: 13.00 %
- Bénéfice: 6.00 %
- TVA: 20.00 %

## E Enveloppe et finition extérieure

### EE Étanchéité

#### EEB Imperméabilisation de sols

**EEB070** m² Nappe désolidarisante à excroissances en polyéthylène, de 1 m de largeur et 3 mm d'épaisseur, pour désolidarisation sous sol céramique ou en pierre naturelle (non compris dans ce prix).
Fourniture et mise en place de nappe désolidarisante à excroissances en polyéthylène, de 1 m de largeur et 3 mm d'épaisseur, avec les deux faces revêtues de géotextile non tissé en polypropylène, pour désolidarisation sous sol céramique ou en pierre naturelle (non compris dans ce prix), fixée au support avec du mortier-colle amélioré, C2 E, avec temps ouvert allongé, étendu avec une truelle dentée. Comprend la préparation de la surface support, les découpes, le remplissage des joints avec adhésif et bande de renfort.
Inclut: Découpe et préparation de la membrane de désolidarisation. Extension du mortier-colle sur la surface support. Mise en place de la lame de désolidarisation. Scellage des joints.
Critère de métré de projet: Surface mesurée selon documentation graphique du Projet.
Critère de mesure de l'ouvrage: On mesurera la surface réellement exécutée selon les spécifications du Projet.

| Code | U | Désignation | Quantité | Prix | Montant |
|---|---|---|---|---|---|
| mt09mcr250a | kg | Mortier-colle amélioré, C2 E, avec temps ouvert allongé, selon NF EN 12004, pour la fixation de géomembranes, composé de ciments spéciaux, granulats sélectionnés et résines synthétiques. (matériau) | 2.000 | 0.70 | 1.40 |
| mt15rev180a | m² | Nappe désolidarisante à excroissances en polyéthylène, de 1 m de largeur et 3 mm d'épaisseur, avec les deux faces revêtues de géotextile non tissé en polypropylène, fournie en rouleaux de 30 m de longueur. (matériau) | 1.050 | 13.89 | 14.58 |
| mt15rev170a | kg | Adhésif, couleur marron, pour la réalisation des joints. (matériau) | 0.300 | 15.50 | 4.65 |
| mt15rev140a | m | Bande de renfort, de 180 mm de largeur, composée d'une double feuille de polyoléfine thermoplastique avec acétate de vinyle éthylène, avec les deux faces revêtues de fibres de polyester non tissées, de 0,8 mm d'épaisseur et 600 g/m², fournie en rouleaux de 30 m de longueur. (matériau) | 1.200 | 3.96 | 4.75 |
| mo029 | h | Compagnon professionnel III/CP2 poseur de lames imperméabilisantes. (main-d'œuvre) | 0.110 | 24.67 | 2.71 |
| mo067 | h | Ouvrier professionnel II/OP poseur de lames imperméabilisantes. (main-d'œuvre) | 0.110 | 21.93 | 2.41 |
| % | % | Coûts directs complémentaires | 2 % | 30.50 | 0.61 |
|  |  | Coûts directs |  |  | 31.11 |
