# Isolation thermique sous planchers, par insufflation, par le dessous du plafond, de flocons de laine minérale

- Propriété du fichier: CYPE INGENIEROS, S.A.
- Format: FIEBDC-3/2002
- Devise: EUR
- Coûts indirects: 3.00 %
- Frais généraux: 13.00 %
- Bénéfice: 6.00 %
- TVA: 20.00 %

## E Enveloppe et finition extérieure

### EI Isolations extérieures

#### EIP Plafonds

**EIP010** m² Isolation thermique sous planchers, par insufflation, par le dessous du plafond, de flocons de laine minérale.
Isolation thermique sous planchers, en remplissant le vide entre le plafond et le faux plafond de 40 mm d'épaisseur moyenne, par insufflation, par le dessous du plafond, de flocons en laine minérale, selon NF EN 14064-1, non aptes comme support nutritif pour le développement de champignons ou de bactéries, densité 50 kg/m³ et conductivité thermique 0,035 W/(mK). Comprend le panneau de polystyrène expansé pour la résolution du périmètre.
Inclut: Inspection endoscopique de la lame d'air. Résolution du périmètre. Implantation et réalisation des trous dans les plaques du faux plafond continu. Protection des éléments du contour qui pourraient être affectés pendant les travaux d'insufflation. Insufflation de l'isolant. Bouchage des trous. Nettoyage final.
Critère pour le métré: Surface mesurée selon documentation graphique du Projet.
Critère pour le mémoire: On mesurera la surface réellement exécutée selon les spécifications du Projet.

| Code | U | Désignation | Quantité | Prix | Montant |
|---|---|---|---|---|---|
| mt16lvi100e | kg | Flocons en laine minérale, selon NF EN 14064-1, non aptes comme support nutritif pour le développement de champignons ou de bactéries, densité 50 kg/m³ et conductivité thermique 0,035 W/(mK), Euroclasse A1 de réaction au feu selon NF EN 13501-1, capacité d'absorption d'eau à court terme <=1 kg/m², chaleur spécifique 800 J/kgK et coefficient de résistance à la diffusion de la vapeur d'eau 1; pour remplissage des lames d'air par insufflation. (matériau) | 2.000 | 2.86 | 5.72 |
| mt16pel010aagd | m² | Panneau rigide en polystyrène expansé, selon NF EN 13163, à surface lisse et usinage latéral droit, de 40 mm d'épaisseur, résistance thermique 1,4 m²K/W, conductivité thermique 0,029 W/(mK), Euroclasse E de réaction au feu selon NF EN 13501-1, avec code de désignation EPS-EN 13163-L3-W3-T2-S5-P10-BS250-TR200-DS(N)2-CS(10)150. (matériau) | 0.500 | 6.96 | 3.48 |
| mt27pfj020a | kg | Mastic d'intérieur, de 1,65 g/cm³ de densité, couleur blanche, à appliquer avec une spatule ou une truelle. (matériau) | 0.200 | 6.47 | 1.29 |
| mq08mpa010 | h | Machine à insuffler l'isolant dans des lames d'air. (matériel) | 0.096 | 14.56 | 1.40 |
| op00tal010 |  | Perceuse. | 1.000 | 0.00 | 0.00 |
| mo030 | h | Compagnon professionnel III/CP2 poseur d'isolants en vrac ou en mousse. (main-d'œuvre) | 0.106 | 29.25 | 3.10 |
| mo068 | h | Ouvrier professionnel II/OP poseur d'isolants en vrac ou en mousse. (main-d'œuvre) | 0.106 | 26.02 | 2.76 |
| % | % | Frais de chantier des unités d'ouvrage | 2 % | 17.75 | 0.36 |
|  |  | Coûts directs |  |  | 18.11 |
