# Bardage simple peau constitué de panneaux de tôle profilée nervurée en acier S320 GD galvanisé de 0,7 mm d'épaisseur et 60 mm de hauteur de crête

- Propriété du fichier: CYPE INGENIEROS, S.A.
- Format: FIEBDC-3/2002
- Devise: EUR
- Coûts indirects: 3.00 %
- Frais généraux: 13.00 %
- Bénéfice: 6.00 %
- TVA: 20.00 %

## E Enveloppe et finition extérieure

### EL Façades légères

#### ELA Tôles d'acier

**ELA010** m² Bardage simple peau constitué de panneaux de tôle profilée nervurée en acier S320 GD galvanisé de 0,7 mm d'épaisseur et 60 mm de hauteur de crête.
Bardage simple peau, constitué de panneaux de tôle profilée nervurée en acier NF EN 10346 S320 GD galvanisé de 0,7 mm d'épaisseur et 60 mm de hauteur de crête, fixés à une structure porteuse ou auxiliaire (non comprise dans ce prix). Comprend les éléments et les travaux nécessaires à la réalisation des ouvertures et des joints, les coins, les arrêts, les rencontres, les recouvrements, les chutes et les accessoires de fixation cachée et l'étanchéité. Totalement montée.
Inclut: Implantation des panneaux. Mise en place de l'arrêt inférieur de la façade. Mise en place des joints. Mise en place et fixation du premier panneau. Mise en place et fixation du reste des panneaux, suivant l'ordre indiqué. Arrêts.
Critère de métré de projet: Surface mesurée selon documentation graphique du Projet, sans dupliquer les coins ni les rencontres, en déduisant les ouvertures de surface supérieure à 3 m².
Critère de mesure de l'ouvrage: On mesurera la surface réellement exécutée selon les spécifications du Projet, sans dupliquer les coins ni les rencontres, en déduisant les ouvertures de surface supérieure à 3 m².

| Code | U | Désignation | Quantité | Prix | Montant |
|---|---|---|---|---|---|
| mt13ccg100f | m² | Tôle profilée nervurée en acier NF EN 10346 S320 GD galvanisé de 0,7 mm d'épaisseur et 60 mm de hauteur de crête. (matériau) | 1.050 | 9.71 | 10.20 |
| mt13ccg020e | m² | Bande de rive en acier galvanisé, épaisseur 0,6 mm, développement 500 mm. (matériau) | 0.340 | 4.45 | 1.51 |
| mt13ccg030d | U | Vis autoformeuse de 6,5x70 mm d'acier inoxydable, avec rondelle. (matériau) | 1.500 | 0.50 | 0.75 |
| mt13ccg040 | m | Joint d'étanchéité pour tôles profilées en acier. (matériau) | 0.420 | 0.90 | 0.38 |
| mt13ccg030f | U | Vis autoformeuse de 4,2x13 mm d'acier inoxydable, avec rondelle. (matériau) | 2.050 | 0.05 | 0.10 |
| mq08sol020 | h | Équipement et éléments auxiliaires pour soudure électrique. (matériel) | 0.117 | 3.10 | 0.36 |
| op00ciz010 |  | Cisaille. | 1.000 | 0.00 | 0.00 |
| op00roe010 |  | Grignoteuse. | 1.000 | 0.00 | 0.00 |
| op00ato010 |  | Tournevis. | 1.000 | 0.00 | 0.00 |
| op00tal010 |  | Perceuse. | 1.000 | 0.00 | 0.00 |
| mo051 | h | Compagnon professionnel III/CP2 monteur de parois industrielles. (main-d'œuvre) | 0.320 | 25.49 | 8.16 |
| mo098 | h | Ouvrier professionnel II/OP monteur de parois industrielles. (main-d'œuvre) | 0.320 | 21.93 | 7.02 |
| % | % | Coûts directs complémentaires | 2 % | 28.48 | 0.57 |
|  |  | Coûts directs |  |  | 29.05 |
