# Remplacement d'une bouche d'écoulement détériorée à sortie horizontale de toiture terrasse

- Propriété du fichier: CYPE INGENIEROS, S.A.
- Format: FIEBDC-3/2002
- Devise: EUR
- Coûts indirects: 0.03 %
- Frais généraux: 13.00 %
- Bénéfice: 6.00 %
- TVA: 19.60 %

## E Enveloppe et finition extérieure

### ET Couvertures de toitures terrasses

#### ETM Remplacements d'éléments

**ETM010** U Remplacement d'une bouche d'écoulement détériorée à sortie horizontale de toiture terrasse, par bouche d'écoulement de sortie horizontale, de caoutchouc EPDM, avec courbe pour la descente de 100 mm de diamètre.
Remplacement d'un écoulement détérioré de sortie verticale de toiture terrasse, par bouche d'écoulement de sortie horizontale, de caoutchouc EPDM, de 90x90x424 mm, avec courbe pour la descente de 100 mm de diamètre. Comprend le retrait de la bouche détériorée, la connexion au réseau d'assainissement du bâtiment, la réparation des imperfections qui pourraient se présenter dans les éléments du contour qui doivent être maintenus, le nettoyage, l'entassement, le retrait et la charge manuelle des décombres dans le camion ou la benne. Totalement terminé, connecté et testé.
Inclut: Retrait et entassement du matériau détérioré. Nettoyage des restes d'ouvrage. Mise en place du nouvel écoulement. Charge du matériau démonté et des restes d'ouvrage dans le camion ou la benne.
Critère de métré de projet: Nombre d'unités prévues, selon documentation graphique du Projet.
Critère de mesure de l'ouvrage: On mesurera le nombre d'unités réellement exécutées selon les spécifications du Projet.

| Code | U | Désignation | Quantité | Prix | Montant |
|---|---|---|---|---|---|
| mt15pac020a | U | Bouche d'écoulement de sortie horizontale, de caoutchouc EPDM, de 90x90x424 mm, avec courbe pour la descente de 100 mm de diamètre. (matériau) | 1.000 | 15.25 | 15.25 |
| mt36tie010fa | m | Tube en PVC, série B, de 110 mm de diamètre et 3,2 mm d'épaisseur, avec extrémité évasée, selon NF EN 1329-1. (matériau) | 1.000 | 5.34 | 5.34 |
| mo007 | h | Compagnon professionnel III/CP2 plombier. (main-d'œuvre) | 0.436 | 25.11 | 10.95 |
| mo105 | h | Ouvrier d'exécution I/OE1 VRD espaces privés. (main-d'œuvre) | 0.340 | 20.30 | 6.90 |
| % | % | Coûts directs complémentaires | 2 % | 38.44 | 0.77 |
|  |  | Coûts directs |  |  | 39.21 |
