# Remplacement d'une bouche d'écoulement de toiture terrasse

- Propriété du fichier: CYPE INGENIEROS, S.A.
- Format: FIEBDC-3/2002
- Devise: EUR
- Coûts indirects: 3.00 %
- Frais généraux: 13.00 %
- Bénéfice: 6.00 %
- TVA: 20.00 %

## E Enveloppe et finition extérieure

### ET Couvertures de toitures terrasses

#### ETR Réparations

**ETR020** U Remplacement d'une bouche d'écoulement de toiture terrasse.
Remplacement d'un écoulement détérioré à sortie verticale de toiture terrasse, par bouche d'écoulement de caoutchouc EPDM, à sortie verticale, de 80 mm de diamètre, avec grille plate de caoutchouc EPDM. Comprend le retrait de la bouche détériorée, la connexion au réseau d'assainissement du bâtiment, la réparation des imperfections qui pourraient se présenter dans les éléments du contour qui doivent être maintenus, le nettoyage, l'entassement, le retrait et le chargement manuel des décombres dans le camion ou la benne. Totalement terminé, connecté et testé.
Inclut: Retrait et entassement du matériau détérioré. Nettoyage des restes d'ouvrage. Mise en place du nouvel écoulement. Chargement du matériau démonté et des restes d'ouvrage dans le camion ou la benne.
Critère pour le métré: Nombre d'unités prévues, selon documentation graphique du Projet.
Critère pour le mémoire: On mesurera le nombre d'unités réellement exécutées selon les spécifications du Projet.

| Code | U | Désignation | Quantité | Prix | Montant |
|---|---|---|---|---|---|
| mt15acc050ze | U | Bouche d'écoulement de caoutchouc EPDM, à sortie verticale, de 80 mm de diamètre, avec grille plate de caoutchouc EPDM. (matériau) | 1.000 | 8.60 | 8.60 |
| mt36tie010ea | m | Tube en PVC, série B, de 90 mm de diamètre et 3 mm d'épaisseur, avec extrémité évasée, selon NF EN 1329-1. (matériau) | 1.000 | 4.04 | 4.04 |
| mo008 | h | Compagnon professionnel III/CP2 plombier. (main-d'œuvre) | 0.328 | 30.20 | 9.91 |
| mo113 | h | Ouvrier d'exécution I/OE1 construction. (main-d'œuvre) | 0.274 | 24.51 | 6.72 |
| % | % | Frais de chantier des unités d'ouvrage | 2 % | 29.27 | 0.59 |
|  |  | Coûts directs |  |  | 29.86 |
