# Verre laminé de sécurité 10+10 mm, butyral de polyvinyle incolore

- Propriété du fichier: CYPE INGENIEROS, S.A.
- Format: FIEBDC-3/2002
- Devise: EUR
- Coûts indirects: 3.00 %
- Frais généraux: 13.00 %
- Bénéfice: 6.00 %
- TVA: 19.60 %

## E Enveloppe et finition extérieure

### EV Verres

#### EVS Laminés

**EVS010** m² Verre laminé de sécurité 10+10 mm, butyral de polyvinyle incolore.
Vitrage avec verre de sécurité 10+10 mm composé de deux vitres de 10 mm d'épaisseur unies avec une lame de butyral de polyvinyle incolore fixé sur menuiserie avec calage en utilisant des cales d'appui périmétriques et latérales, scellé à froid avec silicone synthétique incolore (non acrylique), compatible avec le matériau de support. Comprend les découpes du verre, la mise en place des baguettes et la signalisation des vantaux.
Inclut: Mise en place, chaussage, montage et ajustage dans la menuiserie. Scellage final d'étanchéité. Signalisation des vantaux.
Critère de métré de projet: Surface de la charpente à vitrer, selon documentation graphique du Projet, en incluant dans chaque vantail de verre les dimensions du châssis.
Critère de mesure de l'ouvrage: On mesurera la surface réellement exécutée selon les spécifications du Projet, en additionnant, pour chacune des pièces, la surface résultant de l'arrondissement par excès de chacune de ses arêtes à des multiples de 30 mm.

| Code | U | Désignation | Quantité | Prix | Montant |
|---|---|---|---|---|---|
| mt21ves010f | m² | Verre laminé de sécurité constitué de deux vitres de 10 mm d'épaisseur, unies par une lame de butyral de polyvinyle incolore, selon NF EN ISO 12543-2 et NF EN 14449. (matériau) | 1.006 | 58.39 | 58.74 |
| mt21vva015 | U | Cartouche de silicone synthétique incolore de 310 ml (rendement approché de 12 m par cartouche). (matériau) | 0.290 | 2.42 | 0.70 |
| mt21vva021 | U | Produits complémentaires pour la mise en place de verres. (matériau) | 1.000 | 1.26 | 1.26 |
| mo054 | h | Compagnon professionnel III/CP2 vitrier. (main-d'œuvre) | 0.688 | 26.24 | 18.05 |
| mo108 | h | Ouvrier professionnel II/OP vitrier. (main-d'œuvre) | 0.688 | 23.29 | 16.02 |
| % | % | Coûts directs complémentaires | 2 % | 94.77 | 1.90 |
|  |  | Coûts directs |  |  | 96.67 |
