# Réalisation d'une ouverture dans une cloison en plaques de plâtre (une plaque par face) installées sur une ossature doubles

- Propriété du fichier: CYPE INGENIEROS, S.A.
- Format: FIEBDC-3/2002
- Devise: EUR
- Coûts indirects: 3.00 %
- Frais généraux: 13.00 %
- Bénéfice: 6.00 %
- TVA: 20.00 %

## F Aménagements et finitions

### FC Cloisons

#### FCD Démolition

**FCD020** m² Réalisation d'une ouverture dans une cloison en plaques de plâtre (une plaque par face) installées sur une ossature doubles, avec moyens manuels, et charge manuelle des décombres dans le camion ou la benne.
Réalisation d'une ouverture dans une cloison en plaques de plâtre (une plaque par face) installées sur une ossature doubles, avec des moyens manuels, sans inclure le montage et le démontage de l'étaiement du vide ni la mise en place de linteaux, et sans affecter la stabilité de la paroi ou des éléments constructifs contigus. Comprend la découpe préalable avec une rectifieuse angulaire équipée d'un disque de coupe, la démolition des revêtements (carrelages, etc.), le nettoyage, l'entassement, le retrait et la charge manuelle des décombres dans le camion ou la benne.
Inclut: Implantation de l'ouverture dans le parement. Découpe préalable du contour de l'ouverture. Démolition de l'ossature et de ses revêtements. Fragmentation des décombres en pièces maniables. Retrait et amassement des décombres. Nettoyage des restes d'ouvrage. Charge des décombres dans le camion ou la benne.
Critère de métré de projet: Surface mesurée selon documentation graphique du Projet.
Critère de mesure de l'ouvrage: On mesurera la surface réellement démolie selon les spécifications du Projet.

| Code | U | Désignation | Quantité | Prix | Montant |
|---|---|---|---|---|---|
| op00amo010 |  | Rectifieuse ou scie radiale. | 1.000 | 0.00 | 0.00 |
| mo113 | h | Ouvrier d'exécution I/OE1 construction. (main-d'œuvre) | 0.722 | 20.14 | 14.54 |
| % | % | Coûts directs complémentaires | 2 % | 14.54 | 0.29 |
|  |  | Coûts directs |  |  | 14.83 |
