# Démolition d'une contrecloison

- Propriété du fichier: CYPE INGENIEROS, S.A.
- Format: FIEBDC-3/2002
- Devise: EUR
- Coûts indirects: 3.00 %
- Frais généraux: 13.00 %
- Bénéfice: 6.00 %
- TVA: 20.00 %

## F Aménagements et finitions

### FD Doublages

#### FDD Démolition

**FDD040** m² Démolition d'une contrecloison, en maçonnerie revêtue, constituée de brique en terre cuite à isolation rapportée, pose à joint mince de 14 cm d'épaisseur, avec des moyens manuels, sans affecter la stabilité des éléments constructifs contigus, en laissant les matériaux en quinconce pour faciliter postérieurement l'appareillage avec la nouvelle maçonnerie, et chargement manuel dans le camion ou la benne.
Démolition d'une contrecloison, en maçonnerie revêtue, constituée de brique en terre cuite à isolation rapportée, pose à joint mince de 14 cm d'épaisseur, avec des moyens manuels, sans affecter la stabilité des éléments constructifs contigus, en laissant les matériaux en quinconce pour faciliter postérieurement l'appareillage avec la nouvelle maçonnerie, et chargement manuel dans le camion ou la benne.
Inclut: Démolition de la maçonnerie et de ses revêtements. Fragmentation des décombres en pièces maniables. Retrait et stockage des décombres. Nettoyage des restes d'ouvrage. Chargement manuel des décombres dans le camion ou la benne.
Critère pour le métré: Surface mesurée selon documentation graphique du Projet.
Critère pour le mémoire: On mesurera la surface réellement démolie selon les spécifications du Projet.
Critère d'évaluation économique: Le prix comprend la démolition du revêtement.

| Code | U | Désignation | Quantité | Prix | Montant |
|---|---|---|---|---|---|
| mo113 | h | Ouvrier d'exécution I/OE1 construction. (main-d'œuvre) | 0.559 | 21.31 | 11.91 |
| % | % | Frais de chantier des unités d'ouvrage | 2 % | 11.91 | 0.24 |
|  |  | Coûts directs |  |  | 12.15 |
