# Habillage de cloison

- Propriété du fichier: CYPE INGENIEROS, S.A.
- Format: FIEBDC-3/2002
- Devise: EUR
- Coûts indirects: 3.00 %
- Frais généraux: 13.00 %
- Bénéfice: 6.00 %
- TVA: 19.60 %

## F Aménagements et finitions

### FD Doublages

#### FDH Habillages

**FDH110** m² Habillage de cloison, W 622 "KNAUF", réalisée avec plaque de plâtre - 15 Standard (A) , ancrée au parement vertical par profilés type Oméga; 30 mm d'épaisseur totale, séparation entre murs porteurs 600 mm.
Fourniture et montage de habillage de cloison, W 622 "KNAUF", de 30 mm d'épaisseur totale, composé de plaque de plâtre type Standard (A) de 15 mm d'épaisseur, boulonnée directement sur un profilé de type Oméga en acier galvanisé de 90x50 et 0,55 mm d'épaisseur, préalablement ancrée au parement vertical tous les 600 mm, avec boulons en acier. Comprend implantation et tracé sur les planchers et les parements de l'emplacement des profilés, des zones de passage et des ouvertures; mise en place, ancrage au parement support et nivellement des profilés auxiliaires; découpe et fixation des plaques par vissage; traitement des zones de passage et des ouvertures; réalisation des angles; traitement des joints avec pâte et bande à joints; placement des coffrets pour l'hébergement des mécanismes électriques et pour le passage des installations, implantation préalable de leur emplacement sur les plaques et perforation de celles-ci, et nettoyage final. Totalement terminé et prêt pour impression, peinture ou revêtement (sans inclure dans ce prix l'isolation à placer entre le panneau et le parement).
Inclut: Implantation et tracé sur les planchers inférieur et supérieur de l'ossature. Implantation sur le parement des profilés guides. Mise en place et ancrage au parement support des profilés auxiliaires. Mise en place des plaques avec des fixations mécaniques. Implantation des coffrets pour l'hébergement des mécanismes électriques et pour le passage des installations, et perforation postérieure des plaques. Traitement des joints entre les plaques. Placement des coffrets pour l'hébergement des mécanismes électriques et pour le passage des installations.
Critère de métré de projet: Surface mesurée selon documentation graphique du Projet, sans dupliquer les coins ni les rencontres, en déduisant les vides de surface supérieure à 8 m² et la moitié du vide pour ceux de surface comprise entre 5 et 8 m².
Critère de mesure de l'ouvrage: On mesurera la surface réellement exécutée selon les spécifications du Projet, sans dupliquer les coins ni les rencontres, en déduisant les vides de surface supérieure à 8 m² et la moitié du vide pour ceux de surface comprise entre 5 et 8 m².

| Code | U | Désignation | Quantité | Prix | Montant |
|---|---|---|---|---|---|
| mt12pik015 | kg | Pâte de collage Perlfix "KNAUF", selon NF EN 14496. (matériau) | 0.100 | 0.62 | 0.06 |
| mt12pfk011d | m | Ossature Omega "KNAUF" 90x15x50 mm, en tôle d'acier galvanisé. (matériau) | 2.000 | 2.02 | 4.04 |
| mt12ppk010b | m² | Plaque de plâtre A / NF EN 520 - 1200 / longueur / 15 / bord affiné, Standard "KNAUF". (matériau) | 1.050 | 5.58 | 5.86 |
| mt12ptk010cd | U | Vis autoforeuse TN "KNAUF" 3,5x25. (matériau) | 14.000 | 0.01 | 0.14 |
| mt12pik010b | kg | Pâte de joints Jointfiller F-1 GLS "KNAUF", selon NF EN 13963. (matériau) | 0.300 | 1.45 | 0.44 |
| mt12pck010a | m | Bande de joints "KNAUF" de 50 mm de largeur. (matériau) | 1.600 | 0.04 | 0.06 |
| op00fre010 |  | Fraiseuse. | 1.000 | 0.00 | 0.00 |
| op00sie010 |  | Scie sauteuse. | 1.000 | 0.00 | 0.00 |
| op00tal010 |  | Perceuse. | 1.000 | 0.00 | 0.00 |
| op00ato010 |  | Tournevis. | 1.000 | 0.00 | 0.00 |
| mo052 | h | Compagnon professionnel III/CP2 plaquiste. (main-d'œuvre) | 0.456 | 25.11 | 11.45 |
| mo098 | h | Ouvrier professionnel II/OP plaquiste. (main-d'œuvre) | 0.155 | 21.57 | 3.34 |
| % | % | Coûts directs complémentaires | 2 % | 25.39 | 0.51 |
|  |  | Coûts directs |  |  | 25.90 |
