# Contrecloison de doublage de mur mitoyen

- Propriété du fichier: CYPE INGENIEROS, S.A.
- Format: FIEBDC-3/2002
- Devise: EUR
- Coûts indirects: 3.00 %
- Frais généraux: 13.00 %
- Bénéfice: 6.00 %
- TVA: 20.00 %

## F Aménagements et finitions

### FD Doublages

#### FDM Contrecloisons en maçonnerie

**FDM060** m² Contrecloison de doublage de mur mitoyen, de 11,5 cm d'épaisseur, en maçonnerie de brique creuse en terre cuite avec perforations verticales à revêtir, 500x115x249 mm, pose avec du mortier à joints minces.
Exécution d'une contrecloison de doublage de mur mitoyen, de 11,5 cm d'épaisseur, en maçonnerie de brique creuse en terre cuite avec perforations verticales à revêtir, 500x115x249 mm, résistance thermique de la maçonnerie 0,32 m²K/W, pose avec du mortier à joints minces, composé de ciment, résine, sable siliceux et additifs spécifiques. Comprend l'implantation, le nivellement et la mise d'aplomb, les chutes et les casses, les harpages, la réalisation des rencontres et des points singuliers et le nettoyage.
Inclut: Implantation, étage par étage. Marquage sur les poteaux des niveaux de référence générale d'étage et du niveau du revêtement. Assise de la première rangée sur couche de mortier. Mise en place et à l'aplomb des mires de référence. Tendu des cordeaux entre les mires. Mise en place des plombs fixes dans les arêtes. Mise en place des pièces par rangées à niveau. Rencontres de la maçonnerie avec les façades, les poteaux et les cloisons. Rencontre de la maçonnerie et du plancher supérieur. Nettoyage du parement.
Critère de métré de projet: Surface mesurée selon documentation graphique du Projet, sans dupliquer les coins ni les rencontres.
Critère de mesure de l'ouvrage: On mesurera la surface réellement exécutée selon les spécifications du Projet, sans dupliquer les coins ni les rencontres.

| Code | U | Désignation | Quantité | Prix | Montant |
|---|---|---|---|---|---|
| mt04bwi020lpa | U | Brique creuse en terre cuite avec perforations verticales à revêtir, 500x115x249 mm, résistance thermique de la maçonnerie 0,32 m²K/W, pour utilisation en maçonnerie protégée (pièce en P), densité 824 kg/m³, selon NF EN 771-1. (matériau) | 8.000 | 2.31 | 18.48 |
| mt09mif060a | kg | Mortier à joints minces composé de ciment, résine, sable siliceux et additifs spécifiques, fourni en sacs de 25 kg, gâché sur chantier avec une proportion en volume de 1/3. (matériau) | 1.300 | 0.53 | 0.69 |
| op00roz010 |  | Rainureuse. | 1.000 | 0.00 | 0.00 |
| op00amo010 |  | Rectifieuse ou scie radiale. | 1.000 | 0.00 | 0.00 |
| mo021 | h | Compagnon professionnel III/CP2 construction pour des travaux de maçonnerie. (main-d'œuvre) | 0.505 | 25.59 | 12.92 |
| mo114 | h | Ouvrier d'exécution I/OE1 construction pour des travaux de maçonnerie. (main-d'œuvre) | 0.252 | 22.14 | 5.58 |
| % | % | Coûts directs complémentaires | 3 % | 37.67 | 1.13 |
|  |  | Coûts directs |  |  | 38.80 |
