# Isolation intermédiaire dans les cloisons en maçonnerie constituée de panneau rigide en laine minérale

- Propriété du fichier: CYPE INGENIEROS, S.A.
- Format: FIEBDC-3/2002
- Devise: EUR
- Coûts indirects: 3.00 %
- Frais généraux: 13.00 %
- Bénéfice: 6.00 %
- TVA: 19.60 %

## F Aménagements et finitions

### FI Isolations intérieures

#### FIC Cloisons

**FIC030** m² Isolation intermédiaire dans les cloisons en maçonnerie constituée de panneau rigide en laine minérale, selon NF EN 13162, non revêtu, de 30 mm d'épaisseur, fixé avec des truellées d'adhésif cémenteux.
Fourniture et mise en place d'une isolation dans les cloisons en maçonnerie, formé de panneau rigide en laine minérale, selon NF EN 13162, non revêtu, de 30 mm d'épaisseur, résistance thermique 0,85 m²K/W, conductivité thermique 0,034 W/(mK), fixé avec des truellées d'adhésif cémenteux, placé bord à bord pour éviter les ponts thermiques et scellage postérieur de toutes les liaisons entre panneaux avec bande de scellage de joints. Comprend coupes, adhésif de placement et nettoyage.
Inclut: Découpe et préparation de l'isolant. Mise en place de l'isolation.
Critère de métré de projet: Surface mesurée selon documentation graphique du Projet.
Critère de mesure de l'ouvrage: On mesurera la surface réellement exécutée selon les spécifications du Projet.

| Code | U | Désignation | Quantité | Prix | Montant |
|---|---|---|---|---|---|
| mt16lra020yb | m² | Panneau rigide en laine minérale, selon NF EN 13162, non revêtu, de 30 mm d'épaisseur, résistance thermique 0,85 m²K/W, conductivité thermique 0,034 W/(mK). (matériau) | 1.050 | 3.78 | 3.97 |
| mt16aaa040 | m² | Répercussion d' adhésif cémenteux pour la fixation, par truellées, des panneaux isolants sur les parements verticaux. (matériau) | 1.000 | 0.36 | 0.36 |
| mt16aaa030 | m | Ruban auto-adhésif pour le scellage des joints. (matériau) | 0.440 | 0.30 | 0.13 |
| mo053 | h | Compagnon professionnel III/CP2 poseur d'isolants rigides ou flexibles. (main-d'œuvre) | 0.123 | 25.11 | 3.09 |
| mo099 | h | Ouvrier professionnel II/OP poseur d'isolants rigides ou flexibles. (main-d'œuvre) | 0.062 | 21.57 | 1.34 |
| % | % | Coûts directs complémentaires | 2 % | 8.89 | 0.18 |
|  |  | Coûts directs |  |  | 9.07 |
