# Isolation intermédiaire dans les cloisons en maçonnerie constituée de panneau sandwich avec bord droit, de 600x2000 mm et 50 mm d'épaisseur, fixé mécaniquement

- Propriété du fichier: CYPE INGENIEROS, S.A.
- Format: FIEBDC-3/2002
- Devise: EUR
- Coûts indirects: 3.00 %
- Frais généraux: 13.00 %
- Bénéfice: 6.00 %
- TVA: 19.60 %

## F Aménagements et finitions

### FI Isolations intérieures

#### FIC Cloisons

**FIC030** m² Isolation intermédiaire dans les cloisons en maçonnerie constituée de panneau sandwich avec bord droit, de 600x2000 mm et 50 mm d'épaisseur, fixé mécaniquement.
Fourniture et mise en place d'une isolation dans les cloisons en maçonnerie, formé de panneau sandwich avec bord droit, de 600x2000 mm et 50 mm d'épaisseur, résistance thermique 1,08 m²K/W, conductivité thermique 0,0463 W/(mK), fixé mécaniquement, placé bord à bord pour éviter les ponts thermiques. Comprend coupes, fixations et nettoyage.
Inclut: Découpe et préparation de l'isolant. Mise en place de l'isolation.
Critère de métré de projet: Surface mesurée selon documentation graphique du Projet.
Critère de mesure de l'ouvrage: On mesurera la surface réellement exécutée selon les spécifications du Projet.

| Code | U | Désignation | Quantité | Prix | Montant |
|---|---|---|---|---|---|
| mt16vki020c | m² | Panneau sandwich avec bord droit, de 600x2000 mm et 50 mm d'épaisseur, constitué d'un panneau en polystyrène expansé de 40 mm d'épaisseur placé entre deux lames de laine de bois de 5 mm d'épaisseur chacune, constituées de copeaux de bois agglomérés avec ciment, résistance thermique 1,08 m²K/W, conductivité thermique 0,0463 W/(mK), densité 160 kg/m³, coefficient de résistance à la diffusion de la vapeur d'eau 0,0236 et Euroclasse E de réaction au feu, selon NF EN 13168, pour isolation thermique et acoustique et protection contre les incendies, dans des bâtiments. (matériau) | 1.050 | 16.34 | 17.16 |
| mt16aaa020gc | U | Fixation mécanique pour panneaux isolants de panneau sandwich, placés directement sur la surface support. (matériau) | 4.000 | 0.14 | 0.56 |
| mo053 | h | Compagnon professionnel III/CP2 poseur d'isolants rigides ou flexibles. (main-d'œuvre) | 0.148 | 25.11 | 3.72 |
| mo099 | h | Ouvrier professionnel II/OP poseur d'isolants rigides ou flexibles. (main-d'œuvre) | 0.074 | 21.57 | 1.60 |
| % | % | Coûts directs complémentaires | 2 % | 23.04 | 0.46 |
|  |  | Coûts directs |  |  | 23.50 |
