# Isolation par l'intérieur de combles perdus

- Propriété du fichier: CYPE INGENIEROS, S.A.
- Format: FIEBDC-3/2002
- Devise: EUR
- Coûts indirects: 3.00 %
- Frais généraux: 13.00 %
- Bénéfice: 6.00 %
- TVA: 19.60 %

## F Aménagements et finitions

### FI Isolations intérieures

#### FIQ Combles

**FIQ030** m² Isolation par l'intérieur de combles perdus, formée de matelas léger en laine de verre, revêtue sur l'une de ses faces avec papier kraft qui agit comme pare-vapeur, et sur l'autre face et les bords avec un voile de polyester non tissé, de 100 mm d'épaisseur, placée sur un pare-vapeur indépendant de film en polypropylène avec un voile au verso.
Fourniture et mise en place d'une isolation par l'intérieur dans des combles perdus formée de matelas léger en laine de verre, revêtue sur l'une de ses faces avec papier kraft qui agit comme pare-vapeur, et sur l'autre face et les bords avec un voile de polyester non tissé, de 100 mm d'épaisseur, résistance thermique 2,2 m²K/W, conductivité thermique 0,04 W/(mK), placée sur un pare-vapeur indépendant de film en polypropylène avec un voile au verso, de 340 µm d'épaisseur. Comprend les coupes et le nettoyage.
Inclut: Nettoyage du plancher. Mise en place du pare-vapeur. Scellage du pare-vapeur. Découpe, ajustage et mise en place de l'isolant.
Critère de métré de projet: Surface mesurée selon documentation graphique du Projet.
Critère de mesure de l'ouvrage: On mesurera la surface réellement exécutée selon les spécifications du Projet.

| Code | U | Désignation | Quantité | Prix | Montant |
|---|---|---|---|---|---|
| mt15iso030b | m² | Pare-vapeur avec étanchéité à l'air, constitué de film en polypropylène avec un voile au verso, Euroclasse F de réaction au feu. (matériau) | 1.100 | 2.42 | 2.66 |
| mt16lvi170f | m | Ruban auto-adhésif pour le scellage des joints. (matériau) | 0.650 | 0.44 | 0.29 |
| mt15iso040a | U | Cartouche de colle de jointoiement, de 310 ml, pour l'étanchéité périphérique de pare-vapeur. (matériau) | 0.070 | 34.53 | 2.42 |
| mt16lvi010dff | m² | Matelas léger en laine de verre, revêtue sur l'une de ses faces avec papier kraft qui agit comme pare-vapeur, et sur l'autre face et les bords avec un voile de polyester non tissé, de 100 mm d'épaisseur, résistance thermique 2,2 m²K/W, conductivité thermique 0,04 W/(mK), selon NF EN 13162. (matériau) | 1.100 | 3.59 | 3.95 |
| mo053 | h | Compagnon professionnel III/CP2 poseur d'isolants rigides ou flexibles. (main-d'œuvre) | 0.125 | 25.11 | 3.14 |
| mo099 | h | Ouvrier professionnel II/OP poseur d'isolants rigides ou flexibles. (main-d'œuvre) | 0.125 | 21.57 | 2.70 |
| % | % | Coûts directs complémentaires | 2 % | 15.16 | 0.30 |
|  |  | Coûts directs |  |  | 15.46 |
