# Isolation thermique dans une contrecloison avec des plaques (non comprise dans ce prix)

- Propriété du fichier: CYPE INGENIEROS, S.A.
- Format: FIEBDC-3/2002
- Devise: EUR
- Coûts indirects: 3.00 %
- Frais généraux: 13.00 %
- Bénéfice: 6.00 %
- TVA: 20.00 %

## F Aménagements et finitions

### FI Isolations intérieures

#### FIU Doublages

**FIU070** m² Isolation thermique dans une contrecloison avec des plaques (non comprise dans ce prix), constituée de panneau semi-rigide en laine de verre, selon NF EN 13162, de 190 mm d'épaisseur, revêtu sur une de ses faces par papier kraft qui agit comme un pare-vapeur, fourni en rouleaux, fixé mécaniquement à la maçonnerie.
Fourniture et mise en place d'une isolation thermique entre la face intérieure d'une paroi extérieure de façade ou entre une cloison intérieure et la contrecloison de plaques (non compris dans ce prix), constituée de panneau semi-rigide en laine de verre, selon NF EN 13162, de 190 mm d'épaisseur, revêtu sur une de ses faces par papier kraft qui agit comme un pare-vapeur, fourni en rouleaux, résistance thermique 5,42 m²K/W, conductivité thermique 0,035 W/(mK), fixé mécaniquement à la maçonnerie. Comprend les découpes, les fixations et le nettoyage.
Inclut: Découpe et préparation de l'isolant. Mise en place de l'isolation sur le parement.
Critère de métré de projet: Surface mesurée selon documentation graphique du Projet.
Critère de mesure de l'ouvrage: On mesurera la surface réellement exécutée selon les spécifications du Projet.

| Code | U | Désignation | Quantité | Prix | Montant |
|---|---|---|---|---|---|
| mt16lvi030bBum | m² | Panneau semi-rigide en laine de verre, selon NF EN 13162, de 190 mm d'épaisseur, revêtu sur une de ses faces par papier kraft qui agit comme un pare-vapeur, fourni en rouleaux, résistance thermique 5,42 m²K/W, conductivité thermique 0,035 W/(mK). (matériau) | 1.050 | 15.12 | 15.88 |
| mt16aaa020ja | U | Fixation mécanique pour panneaux isolants de fibres textiles, placés directement sur la surface support. (matériau) | 3.000 | 0.15 | 0.45 |
| mo054 | h | Compagnon professionnel III/CP2 poseur d'isolants rigides ou flexibles. (main-d'œuvre) | 0.110 | 24.91 | 2.74 |
| mo101 | h | Ouvrier professionnel II/OP poseur d'isolants rigides ou flexibles. (main-d'œuvre) | 0.110 | 21.40 | 2.35 |
| % | % | Coûts directs complémentaires | 2 % | 21.42 | 0.43 |
|  |  | Coûts directs |  |  | 21.85 |
