# Isolation acoustique au bruit aérien entre les plaques d'un doublage

- Propriété du fichier: CYPE INGENIEROS, S.A.
- Format: FIEBDC-3/2002
- Devise: EUR
- Coûts indirects: 3.00 %
- Frais généraux: 13.00 %
- Bénéfice: 6.00 %
- TVA: 20.00 %

## F Aménagements et finitions

### FI Isolations intérieures

#### FIU Doublages

**FIU120** m² Isolation acoustique au bruit aérien entre les plaques d'un doublage, constituée de membrane viscoélastique de haute densité de 4 mm d'épaisseur, fixée entre les plaques avec adhésif de chloroprène, de base solvante monocomposante.
Isolation acoustique au bruit aérien entre les plaques d'un doublage, constituée de membrane viscoélastique de haute densité de 4 mm d'épaisseur, fixée entre les plaques avec adhésif de chloroprène, de base solvante monocomposante.
Inclut: Découpe de l'isolant. Application de l'adhésif. Mise en place de l'isolant dans la plaque déjà montée. Résolution des points singuliers.
Critère de métré de projet: Surface mesurée selon documentation graphique du Projet.
Critère de mesure de l'ouvrage: On mesurera la surface réellement exécutée selon les spécifications du Projet.

| Code | U | Désignation | Quantité | Prix | Montant |
|---|---|---|---|---|---|
| mt16npg030b | m² | Membrane viscoélastique de haute densité de 4 mm d'épaisseur; avec 67 dB d'indice global de réduction acoustique, Rw. (matériau) | 1.050 | 4.60 | 4.83 |
| mt18dww020a | l | Adhésif de chloroprène, de base solvante monocomposante. (matériau) | 0.300 | 4.60 | 1.38 |
| mo054 | h | Compagnon professionnel III/CP2 poseur d'isolants rigides ou flexibles. (main-d'œuvre) | 0.109 | 26.36 | 2.87 |
| mo101 | h | Ouvrier professionnel II/OP poseur d'isolants rigides ou flexibles. (main-d'œuvre) | 0.109 | 23.25 | 2.53 |
| % | % | Frais de chantier des unités d'ouvrage | 2 % | 11.61 | 0.23 |
|  |  | Coûts directs |  |  | 11.84 |
