# Laque

- Propriété du fichier: CYPE INGENIEROS, S.A.
- Format: FIEBDC-3/2002
- Devise: EUR
- Coûts indirects: 3.00 %
- Frais généraux: 13.00 %
- Bénéfice: 6.00 %
- TVA: 20.00 %

## F Aménagements et finitions

### FP Peintures

#### FPB Spéciales bois

**FPB080** m² Laque.
Application manuelle de deux couches de laque nitrocellulosique pour intérieur, couleur blanche, finition satiné, diluée dans 20% à 30% de dissolvant, (rendement: 0,12 l/m² chaque couche); application préalable d'une couche d'impression couvre-pores, diluée dans 20% à 30% de dissolvant, (rendement: 0,12 l/m²), sur surface de garde-corps en bois, à l'intérieur. Comprend le polissage.
Critère d'évaluation économique: Le prix comprend la protection des éléments du contour qui pourraient être affectés pendant les travaux.
Inclut: Préparation et nettoyage de la surface support. Application d'une couche de fond. Application de deux couches de finition.
Critère pour le métré: Surface mesurée selon documentation graphique du Projet, sans décompter les vides, en considérant la surface qu'ils renferment, définie par ses dimensions maximales, par une seule face.
Critère pour le mémoire: On mesurera la surface réellement exécutée selon les spécifications du Projet, par une seule face, en considérant la surface qu'ils renferment, définie par ses dimensions maximales.

| Code | U | Désignation | Quantité | Prix | Montant |
|---|---|---|---|---|---|
| mt27lwa020 | l | Dissolvant spécial pour laques. (matériau) | 0.090 | 3.74 | 0.34 |
| mt27tma020a | l | Impression couvre-pores. (matériau) | 0.120 | 23.63 | 2.84 |
| mt27lni010e | l | Laque nitrocellulosique pour intérieur, couleur blanche, finition satiné. (matériau) | 0.240 | 28.94 | 6.95 |
| op00dec010 |  | Décapeur. | 1.000 | 0.00 | 0.00 |
| op00tal020 |  | Malaxeur éléctrique. | 1.000 | 0.00 | 0.00 |
| mo038 | h | Compagnon professionnel III/CP2 peintre. (main-d'œuvre) | 0.234 | 28.94 | 6.77 |
| mo076 | h | Ouvrier professionnel II/OP peintre. (main-d'œuvre) | 0.234 | 25.74 | 6.02 |
| % | % | Frais de chantier des unités d'ouvrage | 2 % | 22.92 | 0.46 |
|  |  | Coûts directs |  |  | 23.38 |
