# Peinture plastique avec texture rugueuse

- Propriété du fichier: CYPE INGENIEROS, S.A.
- Format: FIEBDC-3/2002
- Devise: EUR
- Coûts indirects: 3.00 %
- Frais généraux: 13.00 %
- Bénéfice: 6.00 %
- TVA: 20.00 %

## F Aménagements et finitions

### FP Peintures

#### FPE Spéciales métal

**FPE010** m² Peinture plastique avec texture rugueuse, couleur blanche, finition peau d'orange mate, sur support à laquer et/ou peindre, de métal, lavé à haute pression avec de l'eau et une solution d'eau et d'eau de javel à 10%, rincé et séché, avec brossage et ponçage des zones oxydées ou en mauvais état, application d'une couche d'apprêt avec peinture plastique et deux couches de finition avec peinture plastique (rendement: 0,25 l/m² chaque couche).
Réalisation d'une couche de peinture plastique avec texture rugueuse, couleur blanche, finition peau d'orange mate, sur support de métal, par application d'une couche d'apprêt avec peinture plastique, avec une épaisseur minimale de film sec de 50 microns (rendement: 0,25 l/m²) et deux couches de finition avec peinture plastique, à base de copolymères acryliques en dispersion aqueuse, dioxyde de titane, pigments de type "extenseur" sélectionnés et pigments anticorrosion, exempt de plomb et de chromates, avec une épaisseur minimale de film sec de 240 microns par couche (rendement: 0,25 l/m² chaque couche). Comprend la préparation du support par lavé à haute pression avec de l'eau et une solution d'eau et d'eau de javel à 10%, rincé et séché, avec brossage et ponçage des zones oxydées ou en mauvais état.
Inclut: Préparation et nettoyage du support. Application de la couche d'impression. Application des couches de finition.
Critère de métré de projet: Surface mesurée selon documentation graphique du Projet, avec le même critère que le support base.
Critère de mesure de l'ouvrage: On mesurera la surface réellement exécutée selon les spécifications du Projet, avec le même critère que le support de base.

| Code | U | Désignation | Quantité | Prix | Montant |
|---|---|---|---|---|---|
| mt27pfj130a | l | Solution d'eau et de javel à 10%. (matériau) | 0.300 | 5.00 | 1.50 |
| mt27pir090aa | l | Peinture plastique à base de copolymères acryliques en dispersion aqueuse, dioxyde de titane, pigments de type "extenseur" sélectionnés et pigments anticorrosion, exempt de plomb et de chromates, couleur blanche, finition mate, texture lisse, antimoisissure et résistante aux rayons UV, à appliquer pistolet. (matériau) | 0.250 | 14.07 | 3.52 |
| mt27pir090db | l | Peinture plastique à base de copolymères acryliques en dispersion aqueuse, dioxyde de titane, pigments de type "extenseur" sélectionnés et pigments anticorrosion, exempt de plomb et de chromates, couleur blanche, finition peau d'orange mate, texture rugueuse, antimoisissure et résistante aux rayons UV, à appliquer rouleau. (matériau) | 0.500 | 14.07 | 7.04 |
| mq07ple010bg | U | Location par jour de nacelle élévatrice à bras articulé, moteur diesel, de 16 m de hauteur maximale de travail, y compris la maintenance et l'assurance de responsabilité civile. (matériel) | 0.012 | 120.60 | 1.45 |
| op00dec010 |  | Décapeur. | 1.000 | 0.00 | 0.00 |
| op00tal020 |  | Malaxeur éléctrique. | 1.000 | 0.00 | 0.00 |
| mo038 | h | Compagnon professionnel III/CP2 peintre. (main-d'œuvre) | 0.319 | 24.67 | 7.87 |
| mo076 | h | Ouvrier professionnel II/OP peintre. (main-d'œuvre) | 0.319 | 21.93 | 7.00 |
| % | % | Coûts directs complémentaires | 2 % | 28.38 | 0.57 |
|  |  | Coûts directs |  |  | 28.95 |
