# Chape de mortier de ciment autonivelant, de couche épaisse, prêt à l'emploi

- Propriété du fichier: CYPE INGENIEROS, S.A.
- Format: FIEBDC-3/2002
- Devise: EUR
- Coûts indirects: 3.00 %
- Frais généraux: 13.00 %
- Bénéfice: 6.00 %
- TVA: 20.00 %

## F Aménagements et finitions

### FS Revêtements de sols

#### FSA Bases de revêtement

**FSA090** m² Chape de mortier de ciment autonivelant, de couche épaisse, prêt à l'emploi.
Chape pour revêtement de sol intérieur, de 40 mm d'épaisseur, de mortier autonivelant, CT - C10 - F3 selon NF EN 13813, coulé avec une pompe mélangeuse, sur film isolant pour la réalisation d'un plancher flottant; et application postérieure d'agent filmogène, (0,15 l/m²). Comprend la bande de panneau rigide en polystyrène expansé pour la préparation des joints de dilatation périphériques.
Inclut: Implantation et marquage des niveaux. Préparation des joints périphériques de dilatation. Extension du mortier par pompage. Application de l'agent filmogène.
Critère pour le métré: Surface mesurée selon documentation graphique du Projet.
Critère pour le mémoire: On mesurera la surface réellement exécutée selon les spécifications du Projet, en déduisant la surface occupée par les poteaux situés dans le périmètre.

| Code | U | Désignation | Quantité | Prix | Montant |
|---|---|---|---|---|---|
| mt16pea020a | m² | Panneau rigide en polystyrène expansé, selon NF EN 13163, usinage latéral droit, de 10 mm d'épaisseur, résistance thermique 0,25 m²K/W, conductivité thermique 0,036 W/(mK), pour joint de dilatation. (matériau) | 0.100 | 0.92 | 0.09 |
| mt09mal010a | m³ | Mortier autonivelant, CT - C10 - F3 selon NF EN 13813, à base de ciment, pour épaisseurs de 4 à 10 cm, utilisé en nivellement des revêtement. (matériau) | 0.040 | 64.99 | 2.60 |
| mt08cur020a | l | Agent filmogène, pour le séchage des bétons et des mortiers. (matériau) | 0.150 | 1.56 | 0.23 |
| mq06pym020 | h | Mélangeuse-pompeuse pour mortiers autonivelants. (matériel) | 0.093 | 10.91 | 1.01 |
| mo031 | h | Compagnon professionnel III/CP2 chapiste. (main-d'œuvre) | 0.036 | 29.25 | 1.05 |
| mo069 | h | Ouvrier professionnel II/OP chapiste. (main-d'œuvre) | 0.027 | 26.02 | 0.70 |
| % | % | Frais de chantier des unités d'ouvrage | 2 % | 5.68 | 0.11 |
|  |  | Coûts directs |  |  | 5.79 |
