# Cadre périmétrique pour paillasson métallique constitué de profils en "L" en aluminium, finition anodisé

- Propriété du fichier: CYPE INGENIEROS, S.A.
- Format: FIEBDC-3/2002
- Devise: EUR
- Coûts indirects: 3.00 %
- Frais généraux: 13.00 %
- Bénéfice: 6.00 %
- TVA: 20.00 %

## F Aménagements et finitions

### FS Revêtements de sols

#### FSS Paillassons

**FSS020** m Cadre périmétrique pour paillasson métallique constitué de profils en "L" en aluminium, finition anodisé.
Fourniture et mise en place de cadre périmétrique pour paillasson métallique constitué de profils en "L" en aluminium, finition anodisé, installé dans la rainure du revêtement avec des vis. Comprend la préparation de la surface support et les éléments de fixation.
Inclut: Préparation de la surface support. Mise en place et fixation mécanique du profilé.
Critère de métré de projet: Longueur moyenne selon documentation graphique du Projet.
Critère de mesure de l'ouvrage: On mesurera la longueur réellement exécutée selon les spécifications du Projet.

| Code | U | Désignation | Quantité | Prix | Montant |
|---|---|---|---|---|---|
| mt18fel020b | m | Cadre périmétrique pour paillasson métallique constitué de profils en "L" en aluminium, finition anodisé et éléments de fixation au support. (matériau) | 1.000 | 13.90 | 13.90 |
| op00amo010 |  | Rectifieuse ou scie radiale. | 1.000 | 0.00 | 0.00 |
| mo027 | h | Compagnon professionnel III/CP2 poseur de moquettes et de revêtements textiles. (main-d'œuvre) | 0.066 | 24.11 | 1.59 |
| % | % | Coûts directs complémentaires | 2 % | 15.49 | 0.31 |
|  |  | Coûts directs |  |  | 15.80 |
