# Revêtement de sol de moquette de fibre naturelle 80% laine et 20% polyamide, poil coupé, fournie en dalles de 50x50 cm, placée avec un adhésif de contact

- Propriété du fichier: CYPE INGENIEROS, S.A.
- Format: FIEBDC-3/2002
- Devise: EUR
- Coûts indirects: 3.00 %
- Frais généraux: 13.00 %
- Bénéfice: 6.00 %
- TVA: 20.00 %

## F Aménagements et finitions

### FS Revêtements de sols

#### FST Revêtements textiles

**FST010** m² Revêtement de sol de moquette de fibre naturelle 80% laine et 20% polyamide, poil coupé, fournie en dalles de 50x50 cm, placée avec un adhésif de contact.
Revêtement de sol de moquette de fibre naturelle 80% laine et 20% polyamide, poil coupé, fabriquée par procédé tufting, fournie en dalles de 50x50 cm, placée avec un adhésif de contact. Comprend l'adhésif de contact, la réalisation des joints du revêtement de sol textile, la suppression et le nettoyage du matériau excédant et le nettoyage final du revêtement de sol.
Inclut: Implantation. Application de la couche d'adhésif de contact. Découpe du revêtement de sol. Application de l'adhésif de contact sur le revêtement de sol. Mise en place du revêtement. Suppression et nettoyage du matériau excédant. Nettoyage final du revêtement.
Critère pour le métré: Surface utile, mesurée selon documentation graphique du Projet.
Critère pour le mémoire: On mesurera la surface réellement exécutée selon les spécifications du Projet.

| Code | U | Désignation | Quantité | Prix | Montant |
|---|---|---|---|---|---|
| mt18dww010 | kg | Adhésif de contact à base de résine acrylique en dispersion aqueuse, pour revêtement de sol en caoutchouc, linoléum, PVC, moquette et textile. (matériau) | 0.250 | 4.62 | 1.16 |
| mt18dte010x | m² | Moquette de fibre naturelle 80% laine et 20% polyamide, poil coupé, fabriquée par procédé tufting, fournie en dalles de 50x50 cm. (matériau) | 1.050 | 114.06 | 119.76 |
| mo027 | h | Compagnon professionnel III/CP2 poseur de moquettes et de revêtements textiles. (main-d'œuvre) | 0.238 | 25.52 | 6.07 |
| mo065 | h | Ouvrier professionnel II/OP poseur de moquettes et de revêtements textiles. (main-d'œuvre) | 0.238 | 22.65 | 5.39 |
| % | % | Frais de chantier des unités d'ouvrage | 2 % | 132.38 | 2.65 |
|  |  | Coûts directs |  |  | 135.03 |
