# Ouverture et fermeture de saignées avec du mortier de ciment

- Propriété du fichier: CYPE INGENIEROS, S.A.
- Format: FIEBDC-3/2002
- Devise: EUR
- Coûts indirects: 3.00 %
- Frais généraux: 13.00 %
- Bénéfice: 6.00 %
- TVA: 20.00 %

## F Aménagements et finitions

### FX Travaux complémentaires

#### FXM Maçonnerie

**FXM030** m Ouverture et fermeture de saignées avec du mortier de ciment, industriel, M-5 dans maçonnerie de bloc creux en béton, avec rainureuse électrique et la charge manuelle des décombres dans le camion ou la benne.
Ouverture et fermeture de saignées avec du mortier de ciment, industriel, M-5 dans maçonnerie de bloc creux en béton, avec rainureuse électrique sans affecter la stabilité de l'élément constructif. Comprend la préparation de la zone de travail et la protection des éléments de l'environnement qui doivent être maintenus, le nettoyage, l'entassement, le retrait et la charge manuelle des décombres dans le camion ou la benne.
Inclut: Préparation de la zone de travail. Implantation. Réalisation de la saignée avec une rainureuse électrique. Fermeture des saignées. Retrait et amassement des décombres. Nettoyage des restes d'ouvrage. Charge des décombres dans le camion ou la benne.
Critère de métré de projet: Longueur moyenne selon documentation graphique du Projet.
Critère de mesure de l'ouvrage: On mesurera la longueur réellement exécutée selon les spécifications du Projet.

| Code | U | Désignation | Quantité | Prix | Montant |
|---|---|---|---|---|---|
| mt08aaa010a | m³ | Eau. (matériau) | 0.006 | 1.50 | 0.01 |
| mt09mif010ca | t | Mortier industriel pour maçonnerie, de ciment, couleur gris, catégorie M-5 (résistance à la compression 5 N/mm²), fourni en sacs, selon NF EN 998-2. (matériau) | 0.009 | 32.25 | 0.29 |
| op00roz010 |  | Rainureuse. | 1.000 | 0.00 | 0.00 |
| mo113 | h | Ouvrier d'exécution I/OE1 VRD espaces privés. (main-d'œuvre) | 0.401 | 20.14 | 8.08 |
| % | % | Coûts directs complémentaires | 2 % | 8.38 | 0.17 |
|  |  | Coûts directs |  |  | 8.55 |
