# Réparation superficielle et finition de structure en béton, avec du mortier à base de ciment

- Propriété du fichier: CYPE INGENIEROS, S.A.
- Format: FIEBDC-3/2002
- Devise: EUR
- Coûts indirects: 3.00 %
- Frais généraux: 13.00 %
- Bénéfice: 6.00 %
- TVA: 20.00 %

## G Structure et gros oeuvre

### GA Transformations et réparations

#### GAE Réparation d'éléments en béton

**GAE140** m² Réparation superficielle et finition de structure en béton, avec du mortier à base de ciment.
Application manuelle de mortier monocomposant, avec une résistance à la compression à 28 jours supérieure ou égale à 15 N/mm², classe R2, type CC, selon NF EN 1504-3, Euroclasse A1 de réaction au feu, selon NF EN 13501-1, en couche de 3 mm d'épaisseur moyenne, avec finition superficielle talochée avec taloche éponge ou taloche en bois, pour la réparation des surfaces endommagées dans les structures en béton.
Inclut: Humectage de la surface support. Préparation du mélange. Application du produit. Profilage des arêtes. Séchage.
Critère pour le métré: Surface mesurée selon documentation graphique du Projet.
Critère pour le mémoire: On mesurera la surface réellement exécutée selon les spécifications du Projet.

| Code | U | Désignation | Quantité | Prix | Montant |
|---|---|---|---|---|---|
| mt09ref030a | kg | Mortier monocomposant, avec une résistance à la compression à 28 jours supérieure ou égale à 15 N/mm², classe R2, type CC, selon NF EN 1504-3, Euroclasse A1 de réaction au feu, selon NF EN 13501-1, pour réparation superficielle et finition des structures en béton. (matériau) | 5.700 | 0.75 | 4.28 |
| mo020 | h | Compagnon professionnel III/CP2 construction. (main-d'œuvre) | 0.468 | 29.25 | 13.69 |
| mo113 | h | Ouvrier d'exécution I/OE1 construction. (main-d'œuvre) | 0.468 | 24.51 | 11.47 |
| % | % | Frais de chantier des unités d'ouvrage | 2 % | 29.44 | 0.59 |
|  |  | Coûts directs |  |  | 30.03 |
