# Mise en place des injecteurs externes, tous les 20 cm, dans un fissure d'élément en béton, avec adhésif thixotropique à deux composants à base de résine époxy

- Propriété du fichier: CYPE INGENIEROS, S.A.
- Format: FIEBDC-3/2002
- Devise: EUR
- Coûts indirects: 3.00 %
- Frais généraux: 13.00 %
- Bénéfice: 6.00 %
- TVA: 20.00 %

## G Structure et gros oeuvre

### GA Transformations et réparations

#### GAE Réparation d'éléments en béton

**GAE240** m Mise en place des injecteurs externes, tous les 20 cm, dans un fissure d'élément en béton, avec adhésif thixotropique à deux composants à base de résine époxy.
Mise en place des injecteurs externes, tous les 20 cm, dans un fissure d'élément en béton, avec adhésif thixotropique à deux composants à base de résine époxy.
Inclut: Implantation. Fixation des injecteurs. Retrait des injecteurs.
Critère pour le métré: Longueur mesurée selon documentation graphique du Projet.
Critère pour le mémoire: On mesurera la longueur réellement exécutée selon les spécifications du Projet.
Critère d'évaluation économique: Le prix ne comprend pas l'injection de la résine.

| Code | U | Désignation | Quantité | Prix | Montant |
|---|---|---|---|---|---|
| mt09reh121 | U | Couvercle injecteur externe. (matériau) | 5.000 | 0.43 | 2.15 |
| mt09reh122 | U | Injecteur externe. (matériau) | 5.000 | 1.40 | 7.00 |
| mt09reh120a | kg | Adhésif thixotropique à deux composants à base de résine époxy, pour l'union correcte du béton frais et du béton durci ou pour améliorer l'adhérence du béton durci et de l'acier, selon NF EN 1504-7. (matériau) | 0.225 | 10.84 | 2.44 |
| mo020 | h | Compagnon professionnel III/CP2 construction. (main-d'œuvre) | 0.393 | 25.52 | 10.03 |
| mo112 | h | Ouvrier d'exécution I/OE2 construction. (main-d'œuvre) | 0.416 | 22.03 | 9.16 |
| % | % | Frais de chantier des unités d'ouvrage | 2 % | 30.78 | 0.62 |
|  |  | Coûts directs |  |  | 31.40 |
