# Excavation par parties alternées

- Propriété du fichier: CYPE INGENIEROS, S.A.
- Format: FIEBDC-3/2002
- Devise: EUR
- Coûts indirects: 3.00 %
- Frais généraux: 13.00 %
- Bénéfice: 6.00 %
- TVA: 20.00 %

## G Structure et gros oeuvre

### GA Transformations et réparations

#### GAO Reprises en sous-oeuvre

**GAO020** m³ Excavation par parties alternées, dans un sol d'argile semi-dure, jusqu'à atteindre la face inférieure de la fondation à rechausser, située à une profondeur maximale de 1,5 m, avec des moyens mécaniques, et chargement dans camion ou container. Comprend aide manuelle dans les zones d'accès difficile pour les engins, le piquage des zones détériorées de la fondation existante et la suppression des restes.
Excavation par parties alternées, dans un sol d'argile semi-dure, jusqu'à atteindre la face inférieure de la fondation à rechausser, située à une profondeur maximale de 1,5 m, avec des moyens mécaniques, et chargement dans camion ou container. Comprend aide manuelle dans les zones d'accès difficile pour les engins, le piquage des zones détériorées de la fondation existante et la suppression des restes.
Inclut: Implantation générale et fixation des points et des niveaux de référence. Mise en place des chaises dans les coins et aux extrémités des alignements. Excavation en couches horizontales successives et extraction des terres. Modelage des fonds et des côtés à la main, avec extraction des terres. Chargement dans le camion ou la benne des matériaux excavés.
Critère pour le métré: Volume moyen sur les sections théoriques de l'excavation, selon documentation graphique du Projet.
Critère pour le mémoire: On mesurera le volume théorique exécuté selon les spécifications du Projet, sans inclure les augmentations par excès d'excavation non autorisés, ni le remblai nécessaire à la reconstruction de la section théorique par défauts imputables à l'entrepreneur. On mesurera l'excavation une fois réalisée et avant l'application d'un remblai. Si l'entrepreneur referme l'excavation avant que la mesure ait été conformée, il sera considéré qu'il consent à ce que détermine unilatéralement le directeur de l'exécution de l'ouvrage.
Critère d'évaluation économique: Le prix ne comprend ni la réalisation du décaissement ni le transport des matériaux excavés.

| Code | U | Désignation | Quantité | Prix | Montant |
|---|---|---|---|---|---|
| mq01exn010a | h | Mini pelleteuse sur pneus, de 12,3 kW. (matériel) | 0.668 | 33.00 | 22.04 |
| mo113 | h | Ouvrier d'exécution I/OE1 construction. (main-d'œuvre) | 0.544 | 21.31 | 11.59 |
| % | % | Frais de chantier des unités d'ouvrage | 2 % | 33.63 | 0.67 |
|  |  | Coûts directs |  |  | 34.30 |
