# Ancrage d'une barre à haute adhérence en acier Fe E 400 de 12 mm de diamètre

- Propriété du fichier: CYPE INGENIEROS, S.A.
- Format: FIEBDC-3/2002
- Devise: EUR
- Coûts indirects: 3.00 %
- Frais généraux: 13.00 %
- Bénéfice: 6.00 %
- TVA: 20.00 %

## G Structure et gros oeuvre

### GA Transformations et réparations

#### GAO Reprises en sous-oeuvre

**GAO190** U Ancrage d'une barre à haute adhérence en acier Fe E 400 de 12 mm de diamètre, avec résine époxy-acrylate, sans styrène, appliquée avec des tubes de dosage et de mélange automatique, placée dans des trous de 22 mm de diamètre et de 240 mm de profondeur, dans une fondation existante en béton.
Exécution d'un ancrage dans un trou de 22 mm de diamètre et de 240 mm de profondeur, via une barre à haute adhérence en acier Fe E 400 de 12 mm de diamètre, et résine époxy-acrylate, sans styrène, appliquée par pistolet manuel ou pneumatique, avec un tube de dosage et de mélange automatique; pour la couture entre la fondation existante en béton et un élément de renfort en béton frais. Comprend la réalisation du trou et le nettoyage de la poudre par soufflage avec de l'air sec sous pression et rotation de l'armature lors de son introduction dans le trou avec de la résine, pour une bonne adhérence.
Inclut: Implantation de l'ancrage. Réalisation du trou. Nettoyage de la surface. Application de la résine. Mise en place de l'armature.
Critère de métré de projet: Nombre d'unités prévues, selon documentation graphique du Projet.
Critère de mesure de l'ouvrage: On mesurera le nombre d'unités réellement exécutées selon les spécifications du Projet.

| Code | U | Désignation | Quantité | Prix | Montant |
|---|---|---|---|---|---|
| mt09reh100e | U | Cartouche de résine époxy-acrylate, sans styrène, à deux composants, avec doseur et bec mélangeur automatique, de 825 ml, pour ancrages structuraux verticaux et horizontaux. (matériau) | 0.210 | 14.19 | 2.98 |
| mt07aco050b | kg | Ferraille élaborée en atelier industriel avec barres en acier haute adhérence, Fe E 400, de divers diamètres. (matériau) | 1.300 | 1.31 | 1.70 |
| op00ciz020 |  | Cisaille pour barres à haute adhérence en acier. | 1.000 | 0.00 | 0.00 |
| op00ata010 |  | Pince à ligaturer. | 1.000 | 0.00 | 0.00 |
| mo087 | h | Ouvrier professionnel II/OP du béton. (main-d'œuvre) | 0.425 | 22.64 | 9.62 |
| % | % | Coûts directs complémentaires | 2 % | 14.30 | 0.29 |
|  |  | Coûts directs |  |  | 14.59 |
