# Renfort de plancher en béton par augmentation avec du béton léger. Système "LATERLITE"

- Propriété du fichier: CYPE INGENIEROS, S.A.
- Format: FIEBDC-3/2002
- Devise: EUR
- Coûts indirects: 3.00 %
- Frais généraux: 13.00 %
- Bénéfice: 6.00 %
- TVA: 20.00 %

## G Structure et gros oeuvre

### GA Transformations et réparations

#### GAT Transformations d'éléments en béton

**GAT110** m² Renfort de plancher en béton par augmentation avec du béton léger. Système "LATERLITE".
Renfort de plancher en béton, via la disposition de 5 connecteurs Hormigón CentroStorico "LATERLITE" par m² de plancher, fixés au plancher avec des vis en acier galvanisé; mise en place de treillis soudé ST 20 150x300 mm en acier Fe E 500 et coulage avec des moyens manuels d'une dalle de compression de 5 cm d'épaisseur de béton léger pré-dosé, Latermix Beton 1400 "LATERLITE", de résistance à la compression Rck 25 MPa et 1400 kg/m³ de densité.
Critère d'évaluation économique: Le prix ne comprend pas la connexion périmétrique entre le plancher en béton et la structure verticale du bâtiment.
Inclut: Implantation de la position des connecteurs. Mise en place des connecteurs et vissage de ceux-ci. Mise en place du treillis soudé avec des séparateurs homologués. Préparation du béton. Coulage et compactage du béton. Réglage et nivellement de la dalle de compression. Séchage du béton. Nettoyage des restes générés.
Critère pour le métré: Surface mesurée selon documentation graphique du Projet.
Critère pour le mémoire: On mesurera la surface réellement exécutée selon les spécifications du Projet.

| Code | U | Désignation | Quantité | Prix | Montant |
|---|---|---|---|---|---|
| mt07lat010hb | U | Connecteur en acier galvanisé, Hormigón CentroStorico "LATERLITE", pour renfort de plancher en béton, composé d'un élément prismatique de 2,5 mm d'épaisseur avec forme de cale creuse, de 65x45x38 mm, avec un trou à la base pour le passage d'une vis et une vis autoformeuse pour béton, en acier galvanisé, de 10 mm de diamètre et 60 mm de longueur. (matériau) | 5.000 | 2.40 | 12.00 |
| mt07ame030che | m² | Treillis soudé ST 20 150x300 mm, avec fils de fer longitudinaux de 6 mm de diamètre et fils de fer transversaux de 7 mm de diamètre, acier Fe E 500, selon NF A35-080-2. (matériau) | 1.100 | 6.12 | 6.73 |
| mt07aco020m | U | Séparateur homologué pour treillis soudé. (matériau) | 1.000 | 0.09 | 0.09 |
| mt10lat010a | l | Béton léger, Latermix Beton 1400 "LATERLITE", de résistance à la compression Rck 25 MPa et 1400 kg/m³ de densité, pré-dosé avec argile expansée, liants hydrauliques spécifiques et additifs, fourni en sacs. (matériau) | 58.750 | 0.39 | 22.91 |
| mt08aaa010a | m³ | Eau. (matériau) | 0.010 | 1.50 | 0.02 |
| mq06hor010 | h | Bétonnière électrique avec une capacité de gâchage de 160 l. (matériel) | 0.035 | 3.45 | 0.12 |
| au00auh040 |  | Vibreur de béton, électrique. | 1.000 | 0.00 | 0.00 |
| mo020 | h | Compagnon professionnel III/CP2 construction. (main-d'œuvre) | 0.447 | 29.25 | 13.07 |
| mo077 | h | Ouvrier professionnel II/OP construction. (main-d'œuvre) | 0.447 | 26.02 | 11.63 |
| mo043 | h | Compagnon professionnel III/CP2 ferrailleur. (main-d'œuvre) | 0.030 | 30.72 | 0.92 |
| mo090 | h | Ouvrier professionnel II/OP ferrailleur. (main-d'œuvre) | 0.030 | 27.32 | 0.82 |
| % | % | Frais de chantier des unités d'ouvrage | 2 % | 68.31 | 1.37 |
|  |  | Coûts directs |  |  | 69.68 |
