# Démolition d'une forme de pentes de panneau céramique en toiture

- Propriété du fichier: CYPE INGENIEROS, S.A.
- Format: FIEBDC-3/2002
- Devise: EUR
- Coûts indirects: 3.00 %
- Frais généraux: 13.00 %
- Bénéfice: 6.00 %
- TVA: 20.00 %

## G Structure et gros oeuvre

### GC Charpentes et couvertures autoportantes

#### GCD Démolition

**GCD060** m² Démolition d'une forme de pentes de panneau céramique en toiture.
Démolition d'un panneau céramique de forme de pentes de toiture, avec des moyens manuels, sans affecter la stabilité des cloisons allégées céramiques et des éléments constructif contigus, et chargement manuel dans le camion ou la benne.
Inclut: Démolition de l'élément. Fragmentation des décombres en pièces maniables. Retrait et stockage des décombres. Chargement manuel des décombres dans le camion ou la benne.
Critère pour le métré: Surface mesurée selon documentation graphique du Projet.
Critère pour le mémoire: On mesurera la surface réellement démolie selon les spécifications du Projet.

| Code | U | Désignation | Quantité | Prix | Montant |
|---|---|---|---|---|---|
| mo113 | h | Ouvrier d'exécution I/OE1 construction. (main-d'œuvre) | 0.184 | 24.51 | 4.51 |
| % | % | Frais de chantier des unités d'ouvrage | 2 % | 4.51 | 0.09 |
|  |  | Coûts directs |  |  | 4.60 |
