# Traverse en bois scié

- Propriété du fichier: CYPE INGENIEROS, S.A.
- Format: FIEBDC-3/2002
- Devise: EUR
- Coûts indirects: 3.00 %
- Frais généraux: 13.00 %
- Bénéfice: 6.00 %
- TVA: 20.00 %

## G Structure et gros oeuvre

### GO Poteaux, poutres et ossatures

#### GOB Bois

**GOB060** m³ Traverse en bois scié.
Traverse rectangulaire de 16x8 cm de section, de pin sylvestre (Pinus sylvestris) avec classe de résistance C30, selon NF EN 338 et NF EN 1912, classe d'emploi 2, selon NF EN 335, pour une protection face aux agents biotiques qui correspondent à la classe de pénétration NP2 (3 mm dans les faces latérales de l'aubier), selon NF EN 351-1. Mise en place: traverse appuyée sur un mur porteur de tout type.
Inclut: Implantation et marquage des axes. Mise en place et fixation provisoire de la traverse. Aplomb et nivellement. Exécution des assemblages. Vérification finale de l'aplomb et des niveaux.
Critère pour le métré: Volume mesuré selon documentation graphique du Projet, en s'appuyant sur les plus grandes dimensions transversales pour les pièces n'ayant pas de sections rectangulaires ou carrées, et la longueur comprenant les appuis.
Critère pour le mémoire: On mesurera le volume réellement exécuté selon les spécifications du Projet, en s'appuyant sur les plus grandes dimensions transversales pour les pièces n'ayant pas de sections rectangulaires ou carrées, les appuis étant compris dans la longueur. Tous les éléments intégrants de la structure signalés dans les plans et les détails du projet seront considérés comme inclus.

| Code | U | Désignation | Quantité | Prix | Montant |
|---|---|---|---|---|---|
| mt07mee510hIaa | m³ | Bois scié de pin sylvestre (Pinus sylvestris) pour traverse rectangulaire, de 16x8 cm de section, avec classe de résistance C30, selon NF EN 338 et NF EN 1912, classe d'emploi 2 selon NF EN 335, pour une protection face aux agents biotiques qui correspondent à la classe de pénétration NP2 (3 mm dans les faces latérales de l'aubier), selon NF EN 351-1. Selon NF B 50-105-3. (matériau) | 1.000 | 325.00 | 325.00 |
| op00cla010 |  | Cloueuse pneumatique. | 1.000 | 0.00 | 0.00 |
| op00cep010 |  | Varlope. | 1.000 | 0.00 | 0.00 |
| mo048 | h | Compagnon professionnel III/CP2 charpentier bois. (main-d'œuvre) | 35.436 | 30.72 | 1088.59 |
| mo095 | h | Ouvrier professionnel II/OP charpentier bois. (main-d'œuvre) | 35.436 | 27.32 | 968.11 |
| % | % | Frais de chantier des unités d'ouvrage | 2 % | 2381.70 | 47.63 |
|  |  | Coûts directs |  |  | 2429.33 |
