# Ancrage mécanique par auto-ancrage avec cheville de chambrage

- Propriété du fichier: CYPE INGENIEROS, S.A.
- Format: FIEBDC-3/2002
- Devise: EUR
- Coûts indirects: 3.00 %
- Frais généraux: 13.00 %
- Bénéfice: 6.00 %
- TVA: 20.00 %

## G Structure et gros oeuvre

### GX Ancrages

#### GXM Fixations mécaniques

**GXM050** U Ancrage mécanique par auto-ancrage avec cheville de chambrage, d'acier galvanisé qualité 8.8, selon NF EN ISO 898-1, M20x250/100, à mettre en place après la pièce à fixer, de 20 mm de diamètre et 410 mm de longueur, insérée dans un perçage de 37 mm de diamètre et 250 mm de profondeur, réalisé avec une perceuse avec marteau percuteur et mèche, sur élément fissuré ou non fissuré en béton de 20 N/mm² de résistance caractéristique minimale et 50 N/mm² de résistance caractéristique maximale.
Ancrage mécanique par auto-ancrage avec cheville de chambrage, d'acier galvanisé qualité 8.8, selon NF EN ISO 898-1, M20x250/100, à mettre en place après la pièce à fixer, de 20 mm de diamètre et 410 mm de longueur, insérée dans un perçage de 37 mm de diamètre et 250 mm de profondeur, réalisé avec une perceuse avec marteau percuteur et mèche, sur élément fissuré ou non fissuré en béton de 20 N/mm² de résistance caractéristique minimale et 50 N/mm² de résistance caractéristique maximale.
Inclut: Implantation de la position de l'ancrage. Exécution de la perforation. Nettoyage de la poussière résultante. Introduction de l'ancrage. Mise en place de l'ancrage. Mise en place de la pièce à fixer. Application du couple de serrage avec une clé dynamométrique. Nettoyage des restes excédants.
Critère de métré de projet: Nombre d'unités prévues, selon documentation graphique du Projet.
Critère de mesure de l'ouvrage: On mesurera le nombre d'unités réellement exécutées selon les spécifications du Projet.

| Code | U | Désignation | Quantité | Prix | Montant |
|---|---|---|---|---|---|
| mt26ahi055x | U | Cheville de chambrage, d'acier galvanisé qualité 8.8, selon NF EN ISO 898-1, M20x250/100, à mettre en place après la pièce à fixer, de 20 mm de diamètre et 410 mm de longueur, composée de corps avec tête filetée et base en forme de cône, écrou, rondelle, chemise avec butée pour douille à expansion et autotaraudeuse, section en plastique, et douille à expansion et autotaraudeuse, pour fixation de pièces de 100 mm d'épaisseur maximale sur des éléments en béton, fissurés ou non fissurés. (matériau) | 1.000 | 74.33 | 74.33 |
| op00tal010 |  | Perceuse. | 1.000 | 0.00 | 0.00 |
| mo020 | h | Compagnon professionnel III/CP2 construction. (main-d'œuvre) | 0.106 | 24.67 | 2.62 |
| mo112 | h | Ouvrier d'exécution I/OE2 construction. (main-d'œuvre) | 0.106 | 21.29 | 2.26 |
| % | % | Coûts directs complémentaires | 2 % | 79.21 | 1.58 |
|  |  | Coûts directs |  |  | 80.79 |
