# Ancrage mécanique par vissage avec vis à tête chanfreinée avec étoile intérieure à six points pour clé Torx

- Propriété du fichier: CYPE INGENIEROS, S.A.
- Format: FIEBDC-3/2002
- Devise: EUR
- Coûts indirects: 3.00 %
- Frais généraux: 13.00 %
- Bénéfice: 6.00 %
- TVA: 20.00 %

## G Structure et gros oeuvre

### GX Ancrages

#### GXM Fixations mécaniques

**GXM050** U Ancrage mécanique par vissage avec vis à tête chanfreinée avec étoile intérieure à six points pour clé Torx, en acier inoxydable, 8x75 15/25/-, de 8 mm de diamètre et 75 mm de longueur, avec deux options d'encastrement, vissé directement dans le perçage de 8 mm de diamètre et 60 ou 70 mm de profondeur minimum, réalisé avec une perceuse avec marteau percuteur et mèche, sur élément fissuré ou non fissuré en béton de 20 N/mm² de résistance caractéristique minimale et 50 N/mm² de résistance caractéristique maximale.
Ancrage mécanique par vissage avec vis à tête chanfreinée avec étoile intérieure à six points pour clé Torx, en acier inoxydable, 8x75 15/25/-, de 8 mm de diamètre et 75 mm de longueur, avec deux options d'encastrement, vissé directement dans le perçage de 8 mm de diamètre et 60 ou 70 mm de profondeur minimum, réalisé avec une perceuse avec marteau percuteur et mèche, sur élément fissuré ou non fissuré en béton de 20 N/mm² de résistance caractéristique minimale et 50 N/mm² de résistance caractéristique maximale.
Inclut: Implantation de la position de l'ancrage. Exécution de la perforation. Nettoyage de la poussière résultante. Mise en place de la pièce à fixer. Mise en place de la vis et vissage de celle-ci. Nettoyage des restes excédants.
Critère pour le métré: Nombre d'unités prévues, selon documentation graphique du Projet.
Critère pour le mémoire: On mesurera le nombre d'unités réellement exécutées selon les spécifications du Projet.

| Code | U | Désignation | Quantité | Prix | Montant |
|---|---|---|---|---|---|
| mt26ahi100b | U | Vis à tête chanfreinée avec étoile intérieure à six points pour clé Torx, en acier inoxydable, 8x75 15/25/-, de 8 mm de diamètre et 75 mm de longueur, avec deux options d'encastrement, pour fixation sur des éléments en béton, fissurés ou non fissurés. (matériau) | 1.000 | 3.99 | 3.99 |
| op00tal010 |  | Perceuse. | 1.000 | 0.00 | 0.00 |
| mo020 | h | Compagnon professionnel III/CP2 construction. (main-d'œuvre) | 0.079 | 25.52 | 2.02 |
| mo112 | h | Ouvrier d'exécution I/OE2 construction. (main-d'œuvre) | 0.079 | 22.03 | 1.74 |
| % | % | Frais de chantier des unités d'ouvrage | 2 % | 7.75 | 0.16 |
|  |  | Coûts directs |  |  | 7.91 |
