# Ancrage mécanique par vissage avec vis à tête hexagonale avec rondelle

- Propriété du fichier: CYPE INGENIEROS, S.A.
- Format: FIEBDC-3/2002
- Devise: EUR
- Coûts indirects: 3.00 %
- Frais généraux: 13.00 %
- Bénéfice: 6.00 %
- TVA: 20.00 %

## G Structure et gros oeuvre

### GX Ancrages

#### GXM Fixations mécaniques

**GXM060** U Ancrage mécanique par vissage avec vis à tête hexagonale avec rondelle, en acier galvanisé, 10x115 55/45/25, de 10 mm de diamètre et 115 mm de longueur, avec trois options d'encastrement, vissé directement dans le perçage de 10 mm de diamètre et 70, 80 ou 100 mm de profondeur minimum, réalisé avec une perceuse avec marteau percuteur et mèche, sur élément fissuré ou non fissuré en béton de 20 N/mm² de résistance caractéristique minimale et 50 N/mm² de résistance caractéristique maximale.
Ancrage mécanique par vissage avec vis à tête hexagonale avec rondelle, en acier galvanisé, 10x115 55/45/25, de 10 mm de diamètre et 115 mm de longueur, avec trois options d'encastrement, vissé directement dans le perçage de 10 mm de diamètre et 70, 80 ou 100 mm de profondeur minimum, réalisé avec une perceuse avec marteau percuteur et mèche, sur élément fissuré ou non fissuré en béton de 20 N/mm² de résistance caractéristique minimale et 50 N/mm² de résistance caractéristique maximale.
Inclut: Implantation de la position de l'ancrage. Exécution de la perforation. Nettoyage de la poussière résultante. Mise en place de la pièce à fixer. Mise en place de la vis et vissage de celle-ci. Nettoyage des restes excédants.
Critère de métré de projet: Nombre d'unités prévues, selon documentation graphique du Projet.
Critère de mesure de l'ouvrage: On mesurera le nombre d'unités réellement exécutées selon les spécifications du Projet.

| Code | U | Désignation | Quantité | Prix | Montant |
|---|---|---|---|---|---|
| mt26ahi107el | U | Vis à tête hexagonale avec rondelle, en acier galvanisé, 10x115 55/45/25, de 10 mm de diamètre et 115 mm de longueur, avec trois options d'encastrement, pour fixation sur des éléments en béton, fissurés ou non fissurés. (matériau) | 1.000 | 6.68 | 6.68 |
| op00tal010 |  | Perceuse. | 1.000 | 0.00 | 0.00 |
| mo020 | h | Compagnon professionnel III/CP2 construction. (main-d'œuvre) | 0.083 | 24.67 | 2.05 |
| mo112 | h | Ouvrier d'exécution I/OE2 construction. (main-d'œuvre) | 0.083 | 21.29 | 1.77 |
| % | % | Coûts directs complémentaires | 2 % | 10.50 | 0.21 |
|  |  | Coûts directs |  |  | 10.71 |
