# Ancrage mécanique par vissage avec vis à tête plate avec étoile intérieure à six points pour clé Torx

- Propriété du fichier: CYPE INGENIEROS, S.A.
- Format: FIEBDC-3/2002
- Devise: EUR
- Coûts indirects: 3.00 %
- Frais généraux: 13.00 %
- Bénéfice: 6.00 %
- TVA: 20.00 %

## G Structure et gros oeuvre

### GX Ancrages

#### GXM Fixations mécaniques

**GXM060** U Ancrage mécanique par vissage avec vis à tête plate avec étoile intérieure à six points pour clé Torx, en acier galvanisé, 6x35, de 6 mm de diamètre et 35 mm de longueur, vissé directement dans le perçage de 6 mm de diamètre et 50 mm de profondeur minimum, réalisé avec une perceuse avec marteau percuteur et mèche, sur élément fissuré ou non fissuré en béton de 20 N/mm² de résistance caractéristique minimale et 50 N/mm² de résistance caractéristique maximale.
Ancrage mécanique par vissage avec vis à tête plate avec étoile intérieure à six points pour clé Torx, en acier galvanisé, 6x35, de 6 mm de diamètre et 35 mm de longueur, vissé directement dans le perçage de 6 mm de diamètre et 50 mm de profondeur minimum, réalisé avec une perceuse avec marteau percuteur et mèche, sur élément fissuré ou non fissuré en béton de 20 N/mm² de résistance caractéristique minimale et 50 N/mm² de résistance caractéristique maximale.
Inclut: Implantation de la position de l'ancrage. Exécution de la perforation. Nettoyage de la poussière résultante. Mise en place de la pièce à fixer. Mise en place de la vis et vissage de celle-ci. Nettoyage des restes excédants.
Critère de métré de projet: Nombre d'unités prévues, selon documentation graphique du Projet.
Critère de mesure de l'ouvrage: On mesurera le nombre d'unités réellement exécutées selon les spécifications du Projet.

| Code | U | Désignation | Quantité | Prix | Montant |
|---|---|---|---|---|---|
| mt26ahi113a | U | Vis à tête plate avec étoile intérieure à six points pour clé Torx, en acier galvanisé, 6x35, de 6 mm de diamètre et 35 mm de longueur, pour fixation sur des éléments en béton, fissurés ou non fissurés. (matériau) | 1.000 | 0.27 | 0.27 |
| op00tal010 |  | Perceuse. | 1.000 | 0.00 | 0.00 |
| mo020 | h | Compagnon professionnel III/CP2 construction. (main-d'œuvre) | 0.074 | 24.67 | 1.83 |
| mo112 | h | Ouvrier d'exécution I/OE2 construction. (main-d'œuvre) | 0.074 | 21.29 | 1.58 |
| % | % | Coûts directs complémentaires | 2 % | 3.68 | 0.07 |
|  |  | Coûts directs |  |  | 3.75 |
