# Robinetterie électronique Technologie Smart-tap System "PRESTO IBÉRICA" constituée de robinet électronique avec actionnement de la commande par appui sur écran tactile

- Propriété du fichier: CYPE INGENIEROS, S.A.
- Format: FIEBDC-3/2002
- Devise: EUR
- Coûts indirects: 3.00 %
- Frais généraux: 13.00 %
- Bénéfice: 6.00 %
- TVA: 20.00 %

## T Équipements techniques

### TB Équipements sanitaires

#### TBU Douches

**TBU030** U Robinetterie électronique Technologie Smart-tap System "PRESTO IBÉRICA" constituée de robinet électronique avec actionnement de la commande par appui sur écran tactile, pour douche, sans contrôle à distance, série Smart-tap, modèle Ducha 99902 "PRESTO IBÉRICA", avec module hydraulique composé de vanne mélangeuse, cartouche céramique, monture céramique et module électronique avec écran pour contrôle de fonctionnement, fixation rapide et compteur d'eau à jet unique, pour robinet électronique, série Smart-tap, modèle 99910 "PRESTO IBÉRICA", avec émetteur d'impulsions. Comprend éléments de connexion.
Robinetterie électronique Technologie Smart-tap System "PRESTO IBÉRICA" constituée de robinet électronique avec actionnement de la commande par appui sur écran tactile, pour douche, sans contrôle à distance, série Smart-tap, modèle Ducha 99902 "PRESTO IBÉRICA", avec module hydraulique composé de vanne mélangeuse, cartouche céramique, monture céramique et module électronique avec écran pour contrôle de fonctionnement, fixation rapide et compteur d'eau à jet unique, pour robinet électronique, série Smart-tap, modèle 99910 "PRESTO IBÉRICA", avec émetteur d'impulsions. Comprend éléments de connexion.
Inclut: Mise en place. Connexion et contrôle de son bon fonctionnement.
Critère pour le métré: Nombre d'unités prévues, selon documentation graphique du Projet.
Critère pour le mémoire: On mesurera le nombre d'unités réellement mises en place selon les spécifications du Projet.

| Code | U | Désignation | Quantité | Prix | Montant |
|---|---|---|---|---|---|
| mt31gip010a | U | Robinet électronique avec actionnement de la commande par appui sur écran tactile, pour douche, sans contrôle à distance, série Smart-tap, modèle Ducha 99902 "PRESTO IBÉRICA", avec module hydraulique composé de vanne mélangeuse, cartouche céramique, monture céramique et module électronique avec écran pour contrôle de fonctionnement, fixation rapide; y compris éléments de connexion. (matériau) | 1.000 | 1576.60 | 1576.60 |
| mt37pib020a | U | Compteur d'eau à jet unique, pour robinet électronique, série Smart-tap, modèle 99910 "PRESTO IBÉRICA", avec émetteur d'impulsions. (matériau) | 1.000 | 56.80 | 56.80 |
| mt37www010 | U | Produits complémentaires pour installations de plomberie. (matériau) | 1.000 | 1.40 | 1.40 |
| mo008 | h | Compagnon professionnel III/CP2 plombier. (main-d'œuvre) | 1.132 | 26.37 | 29.85 |
| % | % | Frais de chantier des unités d'ouvrage | 2 % | 1664.65 | 33.29 |
|  |  | Coûts directs |  |  | 1697.94 |
