# Surpresseur pour collecteur, avec centrale prémontée

- Propriété du fichier: CYPE INGENIEROS, S.A.
- Format: FIEBDC-3/2002
- Devise: EUR
- Coûts indirects: 3.00 %
- Frais généraux: 13.00 %
- Bénéfice: 6.00 %
- TVA: 20.00 %

## T Équipements techniques

### TC ECS et chauffage

#### TCM Émetteurs à eau

**TCM200** U Surpresseur pour collecteur, avec centrale prémontée.
Surpresseur pour contrôle de la pompe de circulation dans les installations de chauffage, avec centrale, installation dans une salle de chaudières, valable pour installation de plancher rayonnant jusqu'à 15 kW, constitué de centrale avec sonde de température extérieure et sondes de température de départ et de retour, circulateur Wilo Yonos Para 15/6, thermostat digital avec sonde d'humidité et vanne à 3 voies. Totalement monté, connecté et testé.
Inclut: Mise en place et fixation du surpresseur au collecteur. Connexion électrique de la centrale et de la pompe de circulation.
Critère pour le métré: Nombre d'unités prévues, selon documentation graphique du Projet.
Critère pour le mémoire: On mesurera le nombre d'unités réellement exécutées selon les spécifications du Projet.

| Code | U | Désignation | Quantité | Prix | Montant |
|---|---|---|---|---|---|
| mt38gpu025a | U | Surpresseur pour contrôle de la pompe de circulation dans les installations de chauffage, avec centrale, installation dans une salle de chaudières, valable pour installation de plancher rayonnant jusqu'à 15 kW, constitué de centrale avec sonde de température extérieure et sondes de température de départ et de retour, circulateur Wilo Yonos Para 15/6, thermostat digital avec sonde d'humidité et vanne à 3 voies. (matériau) | 1.000 | 2024.56 | 2024.56 |
| mo004 | h | Compagnon professionnel III/CP2 chauffagiste. (main-d'œuvre) | 0.545 | 26.20 | 14.28 |
| mo103 | h | Ouvrier professionnel II/OP chauffagiste. (main-d'œuvre) | 0.545 | 22.50 | 12.26 |
| % | % | Frais de chantier des unités d'ouvrage | 2 % | 2051.10 | 41.02 |
|  |  | Coûts directs |  |  | 2092.12 |
