# Luminaire suspendu pour l'industrie

- Propriété du fichier: CYPE INGENIEROS, S.A.
- Format: FIEBDC-3/2002
- Devise: EUR
- Coûts indirects: 3.00 %
- Frais généraux: 13.00 %
- Bénéfice: 6.00 %
- TVA: 20.00 %

## T Équipements techniques

### TE Éclairage

#### TEI Équipements intérieurs

**TEI040** U Luminaire suspendu pour l'industrie.
Luminaire pour l'industrie, en tôle d'acier, finition thermo-émaillée, de couleur graphite finition texturisée, régulation de 1 à 10 V, de 235 W, alimentation à 220/240 V et 50-60 Hz, de 640x920x106 mm, avec lampe LED, température de couleur 4000 K, optique constitué de réflecteur à rendement élevé, faisceau de lumière intensif, hauteur maximale d'installation 20 m, diffuseur en polyméthylméthacrylate (PMMA), indice de reproduction chromatique supérieure à 80, flux lumineux 29098 lumens, degré de protection IP65, avec câble tripolaire, avec conducteur flexible en cuivre classe 5 de 1 mm² de section, avec isolation sans halogènes, CEI 60502-1, de 1,5 m de longueur et quatre points d'ancrage, avec système avec câble en acier pour installation de luminaire suspendu réglable en hauteur. Installation suspendue.
Inclut: Implantation. Montage, connexion et contrôle de son bon fonctionnement.
Critère pour le métré: Nombre d'unités prévues, selon documentation graphique du Projet.
Critère pour le mémoire: On mesurera le nombre d'unités réellement exécutées selon les spécifications du Projet.

| Code | U | Désignation | Quantité | Prix | Montant |
|---|---|---|---|---|---|
| mt34lle200kcx1 | U | Luminaire pour l'industrie, en tôle d'acier, finition thermo-émaillée, de couleur graphite finition texturisée, régulation de 1 à 10 V, de 235 W, alimentation à 220/240 V et 50-60 Hz, de 640x920x106 mm, avec lampe LED, température de couleur 4000 K, optique constitué de réflecteur à rendement élevé, faisceau de lumière intensif, hauteur maximale d'installation 20 m, diffuseur en polyméthylméthacrylate (PMMA), indice de reproduction chromatique supérieure à 80, flux lumineux 29098 lumens, degré de protection IP65, avec câble tripolaire, avec conducteur flexible en cuivre classe 5 de 1 mm² de section, avec isolation sans halogènes, CEI 60502-1, de 1,5 m de longueur et quatre points d'ancrage, à suspendre au plafond ou à la structure. (matériau) | 1.000 | 976.14 | 976.14 |
| mt34lle201b | U | Système avec câble en acier pour installation de luminaire suspendu réglable en hauteur. (matériau) | 1.000 | 42.47 | 42.47 |
| mo003 | h | Compagnon professionnel III/CP2 électricien. (main-d'œuvre) | 0.268 | 26.62 | 7.13 |
| mo102 | h | Ouvrier professionnel II/OP électricien. (main-d'œuvre) | 0.268 | 22.88 | 6.13 |
| % | % | Frais de chantier des unités d'ouvrage | 2 % | 1031.87 | 20.64 |
|  |  | Coûts directs |  |  | 1052.51 |
