# Pièce pour rail électrifié triphasé "LLEDÓ"

- Propriété du fichier: CYPE INGENIEROS, S.A.
- Format: FIEBDC-3/2002
- Devise: EUR
- Coûts indirects: 3.00 %
- Frais généraux: 13.00 %
- Bénéfice: 6.00 %
- TVA: 20.00 %

## T Équipements techniques

### TE Éclairage

#### TEI Équipements intérieurs

**TEI210** U Pièce pour rail électrifié triphasé "LLEDÓ".
Pièce de jonction monorail à écartement, de couleur blanche, pour rail électrifié triphasé universel, modèle VINXTS143 "LLEDÓ".
Inclut: Implantation et tracé. Montage, connexion et contrôle de son bon fonctionnement.
Critère pour le métré: Nombre d'unités prévues, selon documentation graphique du Projet.
Critère pour le mémoire: On mesurera le nombre d'unités réellement exécutées selon les spécifications du Projet.

| Code | U | Désignation | Quantité | Prix | Montant |
|---|---|---|---|---|---|
| mt34ctl040bb | U | Pièce de jonction monorail à écartement, de couleur blanche, pour rail électrifié triphasé universel, modèle VINXTS143 "LLEDÓ". (matériau) | 1.000 | 23.07 | 23.07 |
| mo003 | h | Compagnon professionnel III/CP2 électricien. (main-d'œuvre) | 0.161 | 26.20 | 4.22 |
| mo102 | h | Ouvrier professionnel II/OP électricien. (main-d'œuvre) | 0.161 | 22.50 | 3.62 |
| % | % | Frais de chantier des unités d'ouvrage | 2 % | 30.91 | 0.62 |
|  |  | Coûts directs |  |  | 31.53 |
