# Projecteur sur rail électrifié monophasé "LLEDÓ"

- Propriété du fichier: CYPE INGENIEROS, S.A.
- Format: FIEBDC-3/2002
- Devise: EUR
- Coûts indirects: 3.00 %
- Frais généraux: 13.00 %
- Bénéfice: 6.00 %
- TVA: 20.00 %

## T Équipements techniques

### TE Éclairage

#### TEI Équipements intérieurs

**TEI240** U Projecteur sur rail électrifié monophasé "LLEDÓ".
Projecteur d'aluminium injecté, de couleur noire, avec tige en aluminium anodisé finition brillante et boîtier électrique en composé thermoplastique, non réglable, série Carso CSH Retail, référence 81151PV9300SFOX "LLEDÓ", de 16 W, alimentation à 220/240 V et 50-60 Hz, de 67 de diamètre et 145 mm de hauteur, avec lampe LED non remplaçable LED930+, température de couleur 3000 K, optique constitué de réflecteur à rendement élevé, faisceau de lumière extrêmement extensif 31°, indice de reproduction chromatique supérieure à 95, flux lumineux 945 lumens, degré de protection IP20. Installation sur rail électrifié monophasé.
Inclut: Implantation. Montage, connexion et contrôle de son bon fonctionnement.
Critère pour le métré: Nombre d'unités prévues, selon documentation graphique du Projet.
Critère pour le mémoire: On mesurera le nombre d'unités réellement exécutées selon les spécifications du Projet.
Critère d'évaluation économique: Le prix ne comprend pas le rail électrifié monophasé.

| Code | U | Désignation | Quantité | Prix | Montant |
|---|---|---|---|---|---|
| mt34lle230i | U | Projecteur pour rail électrifié monophasé, d'aluminium injecté, de couleur noire, avec tige en aluminium anodisé finition brillante et boîtier électrique en composé thermoplastique, non réglable, série Carso CSH Retail, référence 81151PV9300SFOX "LLEDÓ", de 16 W, alimentation à 220/240 V et 50-60 Hz, de 67 de diamètre et 145 mm de hauteur, avec lampe LED non remplaçable LED930+, température de couleur 3000 K, optique constitué de réflecteur à rendement élevé, faisceau de lumière extrêmement extensif 31°, indice de reproduction chromatique supérieure à 95, flux lumineux 945 lumens, degré de protection IP20. (matériau) | 1.000 | 155.33 | 155.33 |
| mo003 | h | Compagnon professionnel III/CP2 électricien. (main-d'œuvre) | 0.107 | 26.20 | 2.80 |
| mo102 | h | Ouvrier professionnel II/OP électricien. (main-d'œuvre) | 0.107 | 22.50 | 2.41 |
| % | % | Frais de chantier des unités d'ouvrage | 2 % | 160.54 | 3.21 |
|  |  | Coûts directs |  |  | 163.75 |
