# Bande coupe-feu en plaques de plâtre, pour bâtiment à usage industriel. Système "KNAUF"

- Propriété du fichier: CYPE INGENIEROS, S.A.
- Format: FIEBDC-3/2002
- Devise: EUR
- Coûts indirects: 3.00 %
- Frais généraux: 13.00 %
- Bénéfice: 6.00 %
- TVA: 20.00 %

## T Équipements techniques

### TI Protections contre les incendies

#### TII Protection passive contre les incendies

**TII130** m² Bande coupe-feu en plaques de plâtre, pour bâtiment à usage industriel. Système "KNAUF".
Bande coupe-feu inclinée, de 1 m en projection horizontale, avec une résistance au feu EI 60, pour bâtiment à usage industriel, fixée mécaniquement à la paroi mitoyenne avec sous-structure support, système D113-FC.es 01 "KNAUF", composée de 2 plaques de plâtre DF / NF EN 520 - 1200 / longueur / 15 / à bords longitudinaux amincis, coupe-feu "KNAUF", fixées à la sous-structure support composée de rails et de montants, formant des équerres séparées de 750 mm, de connecteurs et de fourrures séparées de 400 mm. Comprend les vis pour la fixation des plaques, et la pâte et la bande pour le traitement des joints.
Inclut: Implantation. Formation des équerres avec des rails et des montants. Mise en place et fixation des équerres. Installation de connecteurs. Mise en place par pression des fourrures contre les connecteurs. Mise en place et fixation des profilés périmétriques. Préparation et découpe des plaques. Vissage des plaques aux profilés périmétriques et aux fourrures. Traitement des joints.
Critère pour le métré: Surface mesurée selon documentation graphique du Projet.
Critère pour le mémoire: On mesurera la surface réellement exécutée selon les spécifications du Projet.

| Code | U | Désignation | Quantité | Prix | Montant |
|---|---|---|---|---|---|
| mt12pak020b | m | Rail 75/40/0,7 mm GRC 0,7 "KNAUF" en acier Z4 (Z450) galvanisé spécial, pour système Aquapanel Outdoor. Selon NF DTU 25.41 P1-2 et NF EN 14195. (matériau) | 3.130 | 3.58 | 11.21 |
| mt12pak030ha | m | Montant 75/50/0,7 mm GRC 0,7 "KNAUF" en acier Z4 (Z450) galvanisé spécial, pour système Aquapanel Outdoor. Selon NF DTU 25.41 P1-2 et NF EN 14195. (matériau) | 1.170 | 4.13 | 4.83 |
| mt12pek020za | U | Connecteur, pour fourrure 60/27, "KNAUF". (matériau) | 3.900 | 0.23 | 0.90 |
| mt12pfk011a | m | Fourrure 60/27 "KNAUF", en tôle d'acier galvanisé. (matériau) | 3.000 | 1.72 | 5.16 |
| mt12ptk010ba | U | Vis LB "KNAUF" 3,5x9,5. (matériau) | 32.000 | 0.01 | 0.32 |
| mt12ptk010ab | U | Vis LN "KNAUF" 3,5x11. (matériau) | 16.000 | 0.01 | 0.16 |
| mt12ptk030 | U | Fixation "KNAUF" pour béton. (matériau) | 3.400 | 0.40 | 1.36 |
| mt12pfk012a | m | Profilé U 30/30 en tôle d'acier galvanisé, "KNAUF", épaisseur 0,55 mm. (matériau) | 1.000 | 1.19 | 1.19 |
| mt12ppk010eb | m² | Plaque de plâtre DF / NF EN 520 - 1200 / longueur / 15 / à bords longitudinaux amincis, coupe-feu "KNAUF"; Euroclasse A2-s1, d0 de réaction au feu, selon NF EN 13501-1. (matériau) | 2.230 | 9.68 | 21.59 |
| mt12ptk010cc | U | Vis autoforeuse TN "KNAUF" 3,5x25. (matériau) | 17.000 | 0.01 | 0.17 |
| mt12ptk010cf | U | Vis autoforeuse TN "KNAUF" 3,5x45. (matériau) | 17.000 | 0.02 | 0.34 |
| mt12pik020n | kg | Pâte à joints Uniflott GLS "KNAUF", de prise normale (45 minutes), intervalle de température de travail de 10 à 30°C, pour application manuelle sans bande à joint, selon NF EN 13963. (matériau) | 0.500 | 0.29 | 0.15 |
| mt12pik010e | kg | Pâte à joints Jointfiller 24H "KNAUF", Euroclasse A2-s1, d0 de réaction au feu, selon NF EN 13501-1, intervalle de température de travail de 5 à 30°C, pour application manuelle avec bande à joint, selon NF EN 13963. (matériau) | 0.600 | 1.17 | 0.70 |
| mt12pck010a | m | Bande microperforée en papier "KNAUF" de 50 mm de largeur, selon NF EN 13963. (matériau) | 0.450 | 0.04 | 0.02 |
| mo011 | h | Compagnon professionnel III/CP2 monteur. (main-d'œuvre) | 0.324 | 26.62 | 8.62 |
| mo080 | h | Ouvrier professionnel II/OP monteur. (main-d'œuvre) | 0.324 | 22.91 | 7.42 |
| mo053 | h | Compagnon professionnel III/CP2 plaquiste. (main-d'œuvre) | 0.324 | 26.62 | 8.62 |
| mo100 | h | Ouvrier professionnel II/OP plaquiste. (main-d'œuvre) | 0.324 | 22.91 | 7.42 |
| % | % | Frais de chantier des unités d'ouvrage | 2 % | 80.18 | 1.60 |
|  |  | Coûts directs |  |  | 81.78 |
