# Contacteur heures creuses, modulaire

- Propriété du fichier: CYPE INGENIEROS, S.A.
- Format: FIEBDC-3/2002
- Devise: EUR
- Coûts indirects: 3.00 %
- Frais généraux: 13.00 %
- Bénéfice: 6.00 %
- TVA: 20.00 %

## T Équipements techniques

### TL Installations électriques

#### TLA Appareils modulaires de protection et commande

**TLA080** U Contacteur heures creuses, modulaire.
Contacteur heures creuses bipolaire (2P), 20A/250V, de 1 module. Totalement monté, connecté et testé.
Inclut: Montage et connexion de l'élément.
Critère pour le métré: Nombre d'unités prévues, selon documentation graphique du Projet.
Critère pour le mémoire: On mesurera le nombre d'unités réellement exécutées selon les spécifications du Projet.

| Code | U | Désignation | Quantité | Prix | Montant |
|---|---|---|---|---|---|
| mt35cgm230a | U | Contacteur heures creuses bipolaire (2P), 20A/250V, de 1 module, selon NF EN 61095. (matériau) | 1.000 | 46.20 | 46.20 |
| mo003 | h | Compagnon professionnel III/CP2 électricien. (main-d'œuvre) | 0.268 | 30.20 | 8.09 |
| % | % | Frais de chantier des unités d'ouvrage | 2 % | 54.29 | 1.09 |
|  |  | Coûts directs |  |  | 55.38 |
