# Récupérateur enthalpique

- Propriété du fichier: CYPE INGENIEROS, S.A.
- Format: FIEBDC-3/2002
- Devise: EUR
- Coûts indirects: 3.00 %
- Frais généraux: 13.00 %
- Bénéfice: 6.00 %
- TVA: 20.00 %

## T Équipements techniques

### TV Climatisation et ventilation

#### TVA Distribution d'air

**TVA300** U Récupérateur enthalpique, modèle pour montage horizontal, de dimensions 810x1189x1189 mm, poids 143 kg, débit d'air à une vitesse maximale 1500 m³/h, consommation électrique des ventilateurs 786 W avec alimentation monophasée à 230 V, pression statique à une vitesse maximale/minimale: 159/129 Pa, pression sonore à une vitesse maximale/minimale à 1,5 m: 39/37,5 dBA, efficacité thermique à une vitesse maximale/minimale: 76,5/79%, diamètre des conduits 250 mm.
Fourniture et installation de récupérateur enthalpique, modèle pour montage horizontal, de dimensions 810x1189x1189 mm, poids 143 kg, débit d'air à une vitesse maximale 1500 m³/h, consommation électrique des ventilateurs 786 W avec alimentation monophasée à 230 V, pression statique à une vitesse maximale/minimale: 159/129 Pa, pression sonore à une vitesse maximale/minimale à 1,5 m: 39/37,5 dBA, efficacité thermique à une vitesse maximale/minimale: 76,5/79%, diamètre des conduits 250 mm, connectable à un réseau TCC-Link, avec changement de mode automatique d'opération de récupération à free cooling ou vice-versa et configuration depuis la commande à distance du débit et de la pression d'aire, réarmement automatique et alarme de filtres sales. Totalement monté, connecté et testé.
Inclut: Implantation. Mise en place et fixation du récupérateur. Connexion au réseau électrique.
Critère de métré de projet: Nombre d'unités prévues, selon documentation graphique du Projet.
Critère de mesure de l'ouvrage: On mesurera le nombre d'unités réellement exécutées selon les spécifications du Projet.

| Code | U | Désignation | Quantité | Prix | Montant |
|---|---|---|---|---|---|
| mt42tsb305h | U | Récupérateur enthalpique, modèle pour montage horizontal, de dimensions 810x1189x1189 mm, poids 143 kg, débit d'air à une vitesse maximale 1500 m³/h, consommation électrique des ventilateurs 786 W avec alimentation monophasée à 230 V, pression statique à une vitesse maximale/minimale: 159/129 Pa, pression sonore à une vitesse maximale/minimale à 1,5 m: 39/37,5 dBA, efficacité thermique à une vitesse maximale/minimale: 76,5/79%, diamètre des conduits 250 mm, connectable à un réseau TCC-Link, avec changement de mode automatique d'opération de récupération à free cooling ou vice-versa et configuration depuis la commande à distance du débit et de la pression d'aire, réarmement automatique et alarme de filtres sales. (matériau) | 1.000 | 5167.50 | 5167.50 |
| mo005 | h | Compagnon professionnel III/CP2 installateur de climatisation. (main-d'œuvre) | 1.515 | 24.91 | 37.74 |
| mo104 | h | Ouvrier professionnel II/OP installateur de climatisation. (main-d'œuvre) | 1.515 | 21.36 | 32.36 |
| % | % | Coûts directs complémentaires | 2 % | 5237.60 | 104.75 |
|  |  | Coûts directs |  |  | 5342.35 |
