# Récupérateur de chaleur air-air, avec une batterie à détente directe. Installation au plafond

- Propriété du fichier: CYPE INGENIEROS, S.A.
- Format: FIEBDC-3/2002
- Devise: EUR
- Coûts indirects: 3.00 %
- Frais généraux: 13.00 %
- Bénéfice: 6.00 %
- TVA: 20.00 %

## T Équipements techniques

### TV Climatisation et ventilation

#### TVA Distribution d'air

**TVA450** U Récupérateur de chaleur air-air, avec une batterie à détente directe. Installation au plafond.
Récupérateur de chaleur air-air, de dimensions 331x1275x612 mm, poids 65 kg, débit d'air nominal 500 m³/h, consommation électrique des ventilateurs 2x170 W avec alimentation monophasée à 230 V, pression statique 150 Pa, puissance sonore 74 dBA, efficacité thermique 85,05%, diamètre des conduits 200 mm, avec échangeur à plaques en aluminium de flux croisé, structure en aluminium extrudé et coins en polyamide, panneaux latéraux amovibles, filtres F6+F6 et F8, isolation en laine de roche de 25 mm d'épaisseur et 40 kg/m³, batterie à détente directe. Installation au plafond. Comprend les éléments pour la suspension au plafond.
Inclut: Implantation. Mise en place et fixation. Connexion et contrôle de son bon fonctionnement.
Critère pour le métré: Nombre d'unités prévues, selon documentation graphique du Projet.
Critère pour le mémoire: On mesurera le nombre d'unités réellement exécutées selon les spécifications du Projet.

| Code | U | Désignation | Quantité | Prix | Montant |
|---|---|---|---|---|---|
| mt42tsb295aaa1a | U | Récupérateur de chaleur air-air, de dimensions 331x1275x612 mm, poids 65 kg, débit d'air nominal 500 m³/h, consommation électrique des ventilateurs 2x170 W avec alimentation monophasée à 230 V, pression statique 150 Pa, puissance sonore 74 dBA, efficacité thermique 85,05%, diamètre des conduits 200 mm, avec échangeur à plaques en aluminium de flux croisé, structure en aluminium extrudé et coins en polyamide, panneaux latéraux amovibles, filtres F6+F6 et F8, isolation en laine de roche de 25 mm d'épaisseur et 40 kg/m³. (matériau) | 1.000 | 3485.63 | 3485.63 |
| mt42tsb297a | U | Batterie à détente directe, pour récupérateur de chaleur air-air. (matériau) | 1.000 | 1060.80 | 1060.80 |
| mt42www090 | U | Kit de support pour la suspension du plafond, constitué de quatre tiges filetées en acier galvanisé, avec leurs chevilles, écrous et rondelles correspondants. (matériau) | 1.000 | 22.00 | 22.00 |
| mo005 | h | Compagnon professionnel III/CP2 installateur de climatisation. (main-d'œuvre) | 0.865 | 30.20 | 26.12 |
| mo104 | h | Ouvrier professionnel II/OP installateur de climatisation. (main-d'œuvre) | 0.865 | 25.99 | 22.48 |
| % | % | Frais de chantier des unités d'ouvrage | 2 % | 4617.03 | 92.34 |
|  |  | Coûts directs |  |  | 4709.37 |
