# Déviation d'une ligne frigorifique constituée d'ensemble de trois joints

- Propriété du fichier: CYPE INGENIEROS, S.A.
- Format: FIEBDC-3/2002
- Devise: EUR
- Coûts indirects: 3.00 %
- Frais généraux: 13.00 %
- Bénéfice: 6.00 %
- TVA: 20.00 %

## T Équipements techniques

### TV Climatisation et ventilation

#### TVI Système Mitsubishi Heavy Industries à débit de réfrigérant variable

**TVI110** U Déviation d'une ligne frigorifique constituée d'ensemble de trois joints, un pour la ligne de liquide, un pour la ligne de décharge de gaz et un pour la ligne de succion de gaz, système air-air multisplit avec débit variable de réfrigérant, modèle KIT-BMDIS371-1R "MITSUBISHI HEAVY INDUSTRIES", avec une capacité maximale d'unités intérieures connectées en aval dont la somme des indices de capacité est supérieure ou égale à 371 et inférieure à 540.
Déviation d'une ligne frigorifique constituée d'ensemble de trois joints, un pour la ligne de liquide, un pour la ligne de décharge de gaz et un pour la ligne de succion de gaz, système air-air multisplit avec débit variable de réfrigérant, modèle KIT-BMDIS371-1R "MITSUBISHI HEAVY INDUSTRIES", avec une capacité maximale d'unités intérieures connectées en aval dont la somme des indices de capacité est supérieure ou égale à 371 et inférieure à 540.
Inclut: Connexion.
Critère pour le métré: Nombre d'unités prévues, selon documentation graphique du Projet.
Critère pour le mémoire: On mesurera le nombre d'unités réellement exécutées selon les spécifications du Projet.

| Code | U | Désignation | Quantité | Prix | Montant |
|---|---|---|---|---|---|
| mt42mhi535c | U | Ensemble de trois joints, un pour la ligne de liquide, un pour la ligne de décharge de gaz et un pour la ligne de succion de gaz, système air-air multisplit avec débit variable de réfrigérant, modèle KIT-BMDIS371-1R "MITSUBISHI HEAVY INDUSTRIES", avec une capacité maximale d'unités intérieures connectées en aval dont la somme des indices de capacité est supérieure ou égale à 371 et inférieure à 540. (matériau) | 1.000 | 222.00 | 222.00 |
| mo005 | h | Compagnon professionnel III/CP2 installateur de climatisation. (main-d'œuvre) | 0.054 | 26.37 | 1.42 |
| mo104 | h | Ouvrier professionnel II/OP installateur de climatisation. (main-d'œuvre) | 0.054 | 22.62 | 1.22 |
| % | % | Frais de chantier des unités d'ouvrage | 2 % | 224.64 | 4.49 |
|  |  | Coûts directs |  |  | 229.13 |
